# Regard de passage

- Propriété du fichier: CYPE INGENIEROS, S.A.
- Format: FIEBDC-3/2002
- Zone géographique: Gabon
- Devise: XAF
- Coûts indirects: 3.00 %
- Frais généraux: 13.00 %
- Bénéfice: 6.00 %
- TVA: 18.00 %

## T Équipements techniques

### TT Installations de télécommunication

#### TTP Point d'entrée dans le logement collectif

**TTP030** U Regard de passage.
Regard à tampon amovible de visite, dans canalisation externe enterrée d'ICT de 400x400x400 mm de dimensions intérieures, avec des crochets pour traction, un cadre et un couvercle métalliques, placé sur une dalle en béton massif BCN: CPJ-CEM II/A 32,5 - P - B 20 - 15/25 - E: 1 - NA - P 18-305 de 10 cm d'épaisseur.
Critère d'évaluation économique: Le prix ne comprend ni l'excavation ni le remblai périphérique postérieur.
Inclut: Implantation. Suppression des terres lâches du fond de l'excavation. Coulage et compactage du béton pour la réalisation du dallage. Montage des pièces préfabriquées. Connexion des tubes de la canalisation. Mise en place des accessoires. Réalisation des arrêts.
Critère pour le métré: Nombre d'unités prévues, selon documentation graphique du Projet.
Critère pour le mémoire: On mesurera le nombre d'unités réellement exécutées selon les spécifications du Projet.

| Code | U | Désignation | Quantité | Prix | Montant |
|---|---|---|---|---|---|
| mt10hmf040qaeg | m³ | Béton non armé prêt à l'emploi BCN: CPJ-CEM II/A 32,5 - P - B 20 - 15/25 - E: 1 - NA - P 18-305. (matériau) | 0.085 | 67695.42 | 5754.11 |
| mt40iar020a | U | Regard à tampon amovible de visite, dans canalisation externe enterrée d'ICT de 400x400x400 mm de dimensions intérieures, avec des crochets pour traction, un cadre et un couvercle métalliques. (matériau) | 1.000 | 54979.99 | 54979.99 |
| au00auh040 |  | Vibreur de béton, électrique. | 1.000 | 0.00 | 0.00 |
| mo020 | h | Compagnon professionnel III/CP2 construction. (main-d'œuvre) | 1.036 | 4151.67 | 4301.13 |
| mo077 | h | Ouvrier professionnel II/OP construction. (main-d'œuvre) | 0.183 | 2661.82 | 487.11 |
| % | % | Frais de chantier des unités d'ouvrage | 2 % | 65522.34 | 1310.45 |
|  |  | Coûts directs |  |  | 66832.79 |
