# Câble coaxial

- Propriété du fichier: CYPE INGENIEROS, S.A.
- Format: FIEBDC-3/2002
- Zone géographique: Gabon
- Devise: XAF
- Coûts indirects: 3.00 %
- Frais généraux: 13.00 %
- Bénéfice: 6.00 %
- TVA: 18.00 %

## T Équipements techniques

### TT Installations de télécommunication

#### TTX Réseaux de câbles co-axiaux

**TTX130** m Câble coaxial.
Câble coaxial RG-11, de 75 Ohm d'impédance caractéristique moyenne, réaction au feu classe Eca, avec conducteur central de cuivre de 1,7 mm de diamètre, diélectrique de polyéthylène expansé, blindage de bande en cuivre, maille de fils tressés de cuivre et enveloppe extérieure de PVC de 10,4 mm de diamètre de couleur blanche. Comprend les accessoires et les éléments de fixation.
Inclut: Pose des câbles.
Critère pour le métré: Longueur mesurée selon documentation graphique du Projet.
Critère pour le mémoire: On mesurera la longueur réellement exécutée selon les spécifications du Projet.

| Code | U | Désignation | Quantité | Prix | Montant |
|---|---|---|---|---|---|
| mt40cfr010ie | m | Câble coaxial RG-11, de 75 Ohm d'impédance caractéristique moyenne, réaction au feu classe Eca selon FR EN 50575, avec conducteur central de cuivre de 1,7 mm de diamètre, diélectrique de polyéthylène expansé, blindage de bande en cuivre, maille de fils tressés de cuivre et enveloppe extérieure de PVC de 10,4 mm de diamètre de couleur blanche. (matériau) | 1.000 | 2484.58 | 2484.58 |
| mo001 | h | Compagnon professionnel III/CP2 installateur en télécommunications. (main-d'œuvre) | 0.018 | 4266.11 | 76.79 |
| mo056 | h | Ouvrier professionnel II/OP installateur en télécommunications. (main-d'œuvre) | 0.018 | 2656.75 | 47.82 |
| % | % | Frais de chantier des unités d'ouvrage | 2 % | 2609.19 | 52.18 |
|  |  | Coûts directs |  |  | 2661.37 |
