# Ventilateur pour toit

- Propriété du fichier: CYPE INGENIEROS, S.A.
- Format: FIEBDC-3/2002
- Zone géographique: Gabon
- Devise: XAF
- Coûts indirects: 3.00 %
- Frais généraux: 13.00 %
- Bénéfice: 6.00 %
- TVA: 18.00 %

## T Équipements techniques

### TV Climatisation et ventilation

#### TVA Distribution d'air

**TVA030** U Ventilateur pour toit.
Ventilateur hélicoïdal pour toit, avec hélice en plastique renforcée avec fibre de verre, corps et casquette en aluminium, base en acier galvanisé et moteur pour alimentation monophasée à 230 V et 50 Hz de fréquence, avec protection thermique, isolation classe F, degré de protection IP65, de 1290 tr/min, puissance absorbée 0,34 kW, débit maximum 3700 m³/h, niveau de pression sonore 58 dBA, avec maille de protection contre l'entrée de feuilles et d'oiseaux, pour conduit d'extraction de 400 mm de diamètre. Comprend les accessoires et les éléments de fixation.
Inclut: Implantation. Mise en place et fixation du ventilateur. Connexion et contrôle de son bon fonctionnement.
Critère pour le métré: Nombre d'unités prévues, selon documentation graphique du Projet.
Critère pour le mémoire: On mesurera le nombre d'unités réellement exécutées selon les spécifications du Projet.

| Code | U | Désignation | Quantité | Prix | Montant |
|---|---|---|---|---|---|
| mt42svs040az1 | U | Ventilateur hélicoïdal pour toit, avec hélice en plastique renforcée avec fibre de verre, corps et casquette en aluminium, base en acier galvanisé et moteur pour alimentation monophasée à 230 V et 50 Hz de fréquence, avec protection thermique, isolation classe F, degré de protection IP65, de 1290 tr/min, puissance absorbée 0,34 kW, débit maximum 3700 m³/h, niveau de pression sonore 58 dBA, avec maille de protection contre l'entrée de feuilles et d'oiseaux, pour conduit d'extraction de 400 mm de diamètre. (matériau) | 1.000 | 840191.51 | 840191.51 |
| mt42svs900j | U | Accessoires et éléments de fixation de ventilateur pour toit. (matériau) | 1.000 | 332185.60 | 332185.60 |
| mo011 | h | Compagnon professionnel III/CP2 monteur. (main-d'œuvre) | 4.845 | 4266.11 | 20669.30 |
| mo080 | h | Ouvrier professionnel II/OP monteur. (main-d'œuvre) | 4.845 | 2661.82 | 12896.52 |
| % | % | Frais de chantier des unités d'ouvrage | 2 % | 1205942.93 | 24118.86 |
|  |  | Coûts directs |  |  | 1230061.79 |
