# Entrée d'air d'admission pour ventilation

- Propriété du fichier: CYPE INGENIEROS, S.A.
- Format: FIEBDC-3/2002
- Zone géographique: Gabon
- Devise: XAF
- Coûts indirects: 3.00 %
- Frais généraux: 13.00 %
- Bénéfice: 6.00 %
- TVA: 18.00 %

## T Équipements techniques

### TV Climatisation et ventilation

#### TVR Aérateurs

**TVR010** U Entrée d'air d'admission pour ventilation.
Entrée d'air d'admission réglable, en aluminium laqué de couleur à choisir sur la carte RAL, débit maximum 10 l/s, de 1200x80x12 mm, avec ouverture de 800x12 mm, isolation acoustique de 39 dBA et filtre antipollution. Comprend les éléments de fixation.
Inclut: Implantation. Montage. Mise en place et fixation de l'entrée d'air au-dessus de la menuiserie.
Critère pour le métré: Nombre d'unités prévues, selon documentation graphique du Projet.
Critère pour le mémoire: On mesurera le nombre d'unités réellement exécutées selon les spécifications du Projet.

| Code | U | Désignation | Quantité | Prix | Montant |
|---|---|---|---|---|---|
| mt42sva235a | U | Entrée d'air d'admission réglable, en aluminium laqué de couleur à choisir sur la carte RAL, débit maximum 10 l/s, de 1200x80x12 mm, avec ouverture de 800x12 mm, isolation acoustique de 39 dBA et filtre antipollution type S30, pour placer en position horizontale au-dessus de la charpente extérieure en aluminium ou en PVC, jusqu'à 80 mm de profondeur, avec éléments de fixation. (matériau) | 1.000 | 48209.58 | 48209.58 |
| mo011 | h | Compagnon professionnel III/CP2 monteur. (main-d'œuvre) | 0.182 | 4266.11 | 776.43 |
| mo080 | h | Ouvrier professionnel II/OP monteur. (main-d'œuvre) | 0.182 | 2661.82 | 484.45 |
| % | % | Frais de chantier des unités d'ouvrage | 2 % | 49470.46 | 989.41 |
|  |  | Coûts directs |  |  | 50459.87 |
