# Prise d'air extérieur

- Propriété du fichier: CYPE INGENIEROS, S.A.
- Format: FIEBDC-3/2002
- Zone géographique: Gabon
- Devise: XAF
- Coûts indirects: 3.00 %
- Frais généraux: 13.00 %
- Bénéfice: 6.00 %
- TVA: 18.00 %

## T Équipements techniques

### TV Climatisation et ventilation

#### TVW Ventilation géothermique: puits canadiens

**TVW010** U Prise d'air extérieur.
Prise d'air extérieur, en acier galvanisé, de 300x300x800 mm, avec branchement pour conduit de 200 mm de diamètre, filtre ISO Coarse 65% (G4), grille et trappe de visite avec charnières pour accéder au filtre.
Inclut: Mise en place et fixation. Connexion.
Critère pour le métré: Nombre d'unités prévues, selon documentation graphique du Projet.
Critère pour le mémoire: On mesurera le nombre d'unités réellement exécutées selon les spécifications du Projet.

| Code | U | Désignation | Quantité | Prix | Montant |
|---|---|---|---|---|---|
| mt42vgg010a | U | Prise d'air extérieur, en acier galvanisé, de 300x300x800 mm, avec branchement pour conduit de 200 mm de diamètre, filtre ISO Coarse 65% (G4), grille et trappe de visite avec charnières pour accéder au filtre. (matériau) | 1.000 | 675035.65 | 675035.65 |
| mo011 | h | Compagnon professionnel III/CP2 monteur. (main-d'œuvre) | 0.363 | 4266.11 | 1548.60 |
| mo080 | h | Ouvrier professionnel II/OP monteur. (main-d'œuvre) | 0.363 | 2661.82 | 966.24 |
| % | % | Frais de chantier des unités d'ouvrage | 2 % | 677550.49 | 13551.01 |
|  |  | Coûts directs |  |  | 691101.50 |
