# Ouverture de saignées

- Propriété du fichier: CYPE INGENIEROS, S.A.
- Format: FIEBDC-3/2002
- Zone géographique: Gabon
- Devise: XAF
- Coûts indirects: 3.00 %
- Frais généraux: 13.00 %
- Bénéfice: 6.00 %
- TVA: 18.00 %

## T Équipements techniques

### TX Travaux généraux du maçon et du menuisier

#### TXP Pose

**TXP090** m Ouverture de saignées.
Ouverture et fermeture de saignées avec du mortier de ciment, confectionné sur chantier, dosage 1:6 dans maçonnerie de brique pleine, avec rainureuse électrique sans affecter la stabilité de l'élément constructif.
Inclut: Préparation de la zone de travail. Protection des éléments du contour. Implantation. Réalisation de la saignée avec une rainureuse électrique. Fermeture des saignées. Retrait et stockage des décombres. Nettoyage des restes d'ouvrage. Chargement des décombres dans le camion ou la benne.
Critère pour le métré: Longueur mesurée selon documentation graphique du Projet.
Critère pour le mémoire: On mesurera la longueur réellement exécutée selon les spécifications du Projet.

| Code | U | Désignation | Quantité | Prix | Montant |
|---|---|---|---|---|---|
| mt08aaa010a | m³ | Eau. (matériau) | 0.006 | 1108.90 | 6.65 |
| mt01arg005a | t | Sable de carrière, pour mortier confectionné sur le chantier. (matériau) | 0.008 | 12185.06 | 97.48 |
| mt08cem000a | kg | Ciment gris en sacs. (matériau) | 1.250 | 80.58 | 100.73 |
| mq06hor010 | h | Bétonnière électrique avec une capacité de gâchage de 160 l. (matériel) | 0.006 | 1842.12 | 11.05 |
| op00roz010 |  | Rainureuse. | 1.000 | 0.00 | 0.00 |
| mo113 | h | Ouvrier d'exécution I/OE1 construction. (main-d'œuvre) | 0.459 | 2561.25 | 1175.61 |
| % | % | Frais de chantier des unités d'ouvrage | 2 % | 1391.52 | 27.83 |
|  |  | Coûts directs |  |  | 1419.35 |
