# Échangeur de chaleur eau-eau

- Propriété du fichier: CYPE Ingenieros S.A.
- Format: FIEBDC-3/2016
- Logiciel: Générateur de prix de la construction. CYPE Ingenieros, S.A.
- Date: 09/04/2024
- Zone géographique: Gabon
- Devise: XAF
- Coûts indirects: 3 %
- Frais généraux: 13 %
- Bénéfice: 6 %
- TVA: 18 %

## A VRD et aménagements extérieurs

### AB Bassins et équipements de piscine

#### ABE Équipements électriques

**ABE080** U Échangeur de chaleur eau-eau.
Échangeur de chaleur eau-eau, en acier inoxydable AISI 316, de 840 mm de longueur, 85 kW de puissance, température de travail entre 15°C et 70°C, pression maximale de travail de 4 bar, avec tubes en titane, thermostat digital, capteur de température NTC, détecteur de flux, pompe et connexions de 1" de diamètre.
Inclut: Mise en place. Connexion et contrôle de son bon fonctionnement.
Critère pour le métré: Nombre d'unités prévues, selon documentation graphique du Projet.
Critère pour le mémoire: On mesurera le nombre d'unités réellement exécutées selon les spécifications du Projet.

| Code | U | Désignation | Quantité | Prix | Montant |
|---|---|---|---|---|---|
| mt47ped140k | U | Échangeur de chaleur eau-eau, en acier inoxydable AISI 316, de 840 mm de longueur, 85 kW de puissance, température de travail entre 15°C et 70°C, pression maximale de travail de 4 bar, avec tubes en titane, thermostat digital, capteur de température NTC, détecteur de flux, pompe et connexions de 1" de diamètre. (matériau) | 1 | 952003.38 | 952003.380 |
| mo008 | h | Compagnon professionnel III/CP2 plombier. (main-d'œuvre) | 2.517 | 4266.11 | 10737.799 |
| mo107 | h | Ouvrier professionnel II/OP plombier. (main-d'œuvre) | 2.517 | 2656.75 | 6687.040 |
| % | % | Frais de chantier des unités d'ouvrage | 2 % | 969428.219 | 19388.564 |
|  |  | Coûts directs |  |  | 988816.783 |
