# Équipement automatique de chloration saline

- Propriété du fichier: CYPE Ingenieros S.A.
- Format: FIEBDC-3/2016
- Logiciel: Générateur de prix de la construction. CYPE Ingenieros, S.A.
- Date: 09/04/2024
- Zone géographique: Gabon
- Devise: XAF
- Coûts indirects: 3 %
- Frais généraux: 13 %
- Bénéfice: 6 %
- TVA: 18 %

## A VRD et aménagements extérieurs

### AB Bassins et équipements de piscine

#### ABE Équipements électriques

**ABE090** U Équipement automatique de chloration saline.
Équipement d'électrolyse saline pour la génération de chlore, pour une piscine de 150 m³ de capacité, production de chlore 32 g/h, avec écran tactile, détecteur de gaz, interrupteur de débit, porte-sonde compact, entrées et sorties numériques pour le contrôle d'autres équipements de la piscine, port Ethernet et possibilité de contrôle depuis un smartphone ou une tablette via une application pour IOS (iPhone et iPad) et Android.
Inclut: Mise en place et fixation de l'équipement. Mise en place et fixation des accessoires et des pièces spéciales. Vérification du fonctionnement correct de l'installation.
Critère pour le métré: Nombre d'unités prévues, selon documentation graphique du Projet.
Critère pour le mémoire: On mesurera le nombre d'unités réellement exécutées selon les spécifications du Projet.

| Code | U | Désignation | Quantité | Prix | Montant |
|---|---|---|---|---|---|
| mt47pec110d | U | Équipement d'électrolyse saline pour la génération de chlore, pour une piscine de 150 m³ de capacité, production de chlore 32 g/h, avec écran tactile, détecteur de gaz, interrupteur de débit, porte-sonde compact, entrées et sorties numériques pour le contrôle d'autres équipements de la piscine, port Ethernet et possibilité de contrôle depuis un smartphone ou une tablette via une application pour IOS (iPhone et iPad) et Android. (matériau) | 1 | 1506839.92 | 1506839.920 |
| mo008 | h | Compagnon professionnel III/CP2 plombier. (main-d'œuvre) | 4.09 | 4266.11 | 17448.390 |
| mo107 | h | Ouvrier professionnel II/OP plombier. (main-d'œuvre) | 4.09 | 2656.75 | 10866.108 |
| % | % | Frais de chantier des unités d'ouvrage | 2 % | 1535154.418 | 30703.088 |
|  |  | Coûts directs |  |  | 1565857.506 |
