# Skimmer

- Propriété du fichier: CYPE Ingenieros S.A.
- Format: FIEBDC-3/2016
- Logiciel: Générateur de prix de la construction. CYPE Ingenieros, S.A.
- Date: 20/09/2024
- Zone géographique: Gabon
- Devise: XAF
- Coûts indirects: 3 %
- Frais généraux: 13 %
- Bénéfice: 6 %
- TVA: 18 %

## A VRD et aménagements extérieurs

### AB Bassins et équipements de piscine

#### ABP Pièces à sceller

**ABP010** U Skimmer.
Skimmer avec meurtrière standard, en résines thermoplastiques d'ABS, couleur blanche, avec bouchon circulaire, volet avec flotteur, clapet pour régulation du débit et panier de skimmer, avec préfiltre hygiénique jetable. Comprend pièces de connexion.
Inclut: Montage, connexion et contrôle de son bon fonctionnement.
Critère pour le métré: Nombre d'unités prévues, selon documentation graphique du Projet.
Critère pour le mémoire: On mesurera le nombre d'unités réellement exécutées selon les spécifications du Projet.

| Code | U | Désignation | Quantité | Prix | Montant |
|---|---|---|---|---|---|
| mt47ped030a | U | Skimmer avec meurtrière standard, en résines thermoplastiques d'ABS, couleur blanche, avec bouchon circulaire, volet avec flotteur, clapet pour régulation du débit et panier de skimmer, y compris les pièces de connexion. (matériau) | 1 | 89679.05 | 89679.050 |
| mt47ped035 | U | Préfiltre hygiénique jetable pour panier de skimmer. (matériau) | 1 | 1224.16 | 1224.160 |
| mo008 | h | Compagnon professionnel III/CP2 plombier. (main-d'œuvre) | 0.315 | 4266.11 | 1343.825 |
| mo107 | h | Ouvrier professionnel II/OP plombier. (main-d'œuvre) | 0.315 | 2656.75 | 836.876 |
| % | % | Frais de chantier des unités d'ouvrage | 2 % | 93083.911 | 1861.678 |
|  |  | Coûts directs |  |  | 94945.589 |

## Ressources

**mt47ped030a** U Skimmer avec meurtrière standard
Données techniques: Coût énergétique 285.835 MJ; Émission de CO2 14.251 kg
Déchets:
- emballage: re150101 Emballages en papier et en carton. (composant de déchet); quantité 0.072 kg; Code CED 15 01 01; Masse de l'élément 1 kg; Volume 0.001333 m3
