# Chambre d'éclairage pour raccordement électrique

- Propriété du fichier: CYPE Ingenieros S.A.
- Format: FIEBDC-3/2016
- Logiciel: Générateur de prix de la construction. CYPE Ingenieros, S.A.
- Date: 09/04/2024
- Zone géographique: Gabon
- Devise: XAF
- Coûts indirects: 3 %
- Frais généraux: 13 %
- Bénéfice: 6 %
- TVA: 18 %

## A VRD et aménagements extérieurs

### AE Éclairage extérieur

#### AER Regards

**AER010** U Chambre d'éclairage pour raccordement électrique.
Chambre d'éclairage pour raccordement électrique, préfabriquée en béton, sans fond, démontable, de 54x54x50 cm de mesures intérieures, avec parois rabaissées pour l'entrée des tubes, capable de supporter une charge de 400 kN, avec cadre en acier galvanisé et couvercle en béton armé allégé, de 63,5x62,5 cm, pour chambre d'éclairage pour raccordement électrique, capable de supporter une charge de 125 kN; excavation préalable avec des moyens mécaniques et remblayage postérieur de l'arrière avec un matériau granulaire.
Inclut: Implantation. Excavation avec des moyens mécaniques. Suppression des terres lâches du fond de l'excavation. Mise en place du regard préfabriqué. Exécution des trous pour la connexion des tubes. Connexion des tubes au regard. Mise en place du couvercle et des accessoires. Remblayage de l'arrière.
Critère pour le métré: Nombre d'unités prévues, selon documentation graphique du Projet.
Critère pour le mémoire: On mesurera le nombre d'unités réellement exécutées selon les spécifications du Projet.

| Code | U | Désignation | Quantité | Prix | Montant |
|---|---|---|---|---|---|
| mt35arg100d | U | Chambre d'éclairage pour raccordement électrique, préfabriquée en béton, sans fond, démontable, de 54x54x50 cm de mesures intérieures, avec parois rabaissées pour l'entrée des tubes, capable de supporter une charge de 400 kN. (matériau) | 1 | 26806.95 | 26806.950 |
| mt35arg105c | U | Cadre en acier galvanisé et couvercle en béton armé allégé, de 63,5x62,5 cm, pour chambre d'éclairage pour raccordement électrique, capable de supporter une charge de 125 kN. (matériau) | 1 | 44173.73 | 44173.730 |
| mt01arr010a | t | Grave de carrière, de 19 à 25 mm de diamètre. (matériau) | 0.673 | 7784.9 | 5239.238 |
| mq01ret020b | h | Rétro chargeuse sur pneus, de 70 kW. (matériel) | 0.072 | 21839.8 | 1572.466 |
| mo020 | h | Compagnon professionnel III/CP2 construction. (main-d'œuvre) | 0.608 | 4151.67 | 2524.215 |
| mo077 | h | Ouvrier professionnel II/OP construction. (main-d'œuvre) | 0.671 | 2661.82 | 1786.081 |
| % | % | Frais de chantier des unités d'ouvrage | 2 % | 82102.680 | 1642.054 |
|  |  | Coûts directs |  |  | 83744.734 |

Déchets:
- pose: mt01arr010a Grave de carrière, de 19 à 25 mm de diamètre; facteur de déchet 0.00686426
- excavation: ruo170504 Terre et pierres distinctes de celles spécifiées dans le code 17 05 03. (composant de déchet); quantité 926.453 kg; Code CED 17 05 04; Masse de l'élément 1 kg; Volume 0.000625 m3

## Ressources

**mt01arr010a** t Grave de carrière, de 19 à 25 mm de diamètre
Données techniques: Coût énergétique 75.000 MJ; Émission de CO2 4.000 kg; Code CED 01 04 08; Masse de l'élément 1000 kg; Volume 0.666667 m3
