# Peinture plastique sur le parement horizontal des pistes sportives

- Propriété du fichier: CYPE Ingenieros S.A.
- Format: FIEBDC-3/2016
- Logiciel: Générateur de prix de la construction. CYPE Ingenieros, S.A.
- Date: 09/04/2024
- Zone géographique: Gabon
- Devise: XAF
- Coûts indirects: 3 %
- Frais généraux: 13 %
- Bénéfice: 6 %
- TVA: 18 %

## A VRD et aménagements extérieurs

### AF Pistes sportives

#### AFP Peintures

**AFP030** m² Peinture plastique sur le parement horizontal des pistes sportives.
Application manuelle de deux couches de peinture plastique, antidérapante, couleur verte, finition satinée, texture lisse, la première couche diluée avec 20% d'eau et la suivante diluée avec 5% d'eau ou non diluée, (rendement: 0,1 l/m² chaque couche); sur le parement horizontal de mortier, pour terrain de padel.
Critère d'évaluation économique: Le prix comprend la protection des éléments du contour qui pourraient être affectés pendant les travaux.
Inclut: Préparation et nettoyage préalable du support. Préparation du mélange. Application d'une couche de fond et une couche de finition.
Critère pour le métré: Surface mesurée selon documentation graphique du Projet.
Critère pour le mémoire: On mesurera la surface réellement exécutée selon les spécifications du Projet.

| Code | U | Désignation | Quantité | Prix | Montant |
|---|---|---|---|---|---|
| mt27pdp010j | kg | Peinture plastique, à base de résines acryliques pures émulsionnée dans l'eau, couleur verte, finition satinée, texture lisse, résistante aux intempéries, imperméable à l'eau de pluie et perméable à la vapeur d'eau et antidérapante; à appliquer à la brosse, au rouleau ou au pistolet. (matériau) | 0.2 | 5402.6 | 1080.520 |
| mo038 | h | Compagnon professionnel III/CP2 peintre. (main-d'œuvre) | 0.099 | 4151.67 | 411.015 |
| mo076 | h | Ouvrier professionnel II/OP peintre. (main-d'œuvre) | 0.099 | 2661.82 | 263.520 |
| % | % | Frais de chantier des unités d'ouvrage | 2 % | 1755.055 | 35.101 |
|  |  | Coûts directs |  |  | 1790.156 |

Déchets:
- pose: mt27pdp010j; facteur de déchet 0.0275

## Ressources

**mt27pdp010j** kg Peinture plastique
Données techniques: Coût énergétique 20.970 MJ; Émission de CO2 1.066 kg; Code CED 08 01 11; Masse de l'élément 1 kg; Volume 0.001111 m3
Déchets:
- emballage: re170203 Plastique. (composant de déchet); quantité 0.045 kg; Code CED 17 02 03; Masse de l'élément 1 kg; Volume 0.001667 m3
