# Revêtement sportif en gazon synthétique

- Propriété du fichier: CYPE Ingenieros S.A.
- Format: FIEBDC-3/2016
- Logiciel: Générateur de prix de la construction. CYPE Ingenieros, S.A.
- Date: 09/04/2024
- Zone géographique: Gabon
- Devise: XAF
- Coûts indirects: 3 %
- Frais généraux: 13 %
- Bénéfice: 6 %
- TVA: 18 %

## A VRD et aménagements extérieurs

### AF Pistes sportives

#### AFS Revêtements en pelouses synthétiques

**AFS010** m² Revêtement sportif en gazon synthétique.
Revêtement sportif pour terrain de football, constitué de gazon synthétique, composé de mèches droites monofilament de 5/8" bicolores en forme de diamant, de fibre 100% polyéthylène résistant aux rayons UV, 12000 décitex, 400 microns d'épaisseur, 6 fils par mèche, tissées sur base de polypropylène renforcée avec une couche de feutre, avec thermofixation et scellement avec latex, de 40 mm de hauteur de poil, 42 mm de hauteur totale de moquette, 2492 g/m² et 8190 mèches/m², avec lignes de jeu de gazon synthétique, couleur blanche, bande d'union de géotextile de polypropylène, de 300 mm de largeur et adhésif en polyuréthane bicomposant, lestage avec 16 kg/m² de granulats siliceux, de granulométrie comprise entre 0,4 et 0,8 mm et 8 kg/m² de granulés de caoutchouc, entre 0,8 et 2,5 mm.
Inclut: Implantation des dimensions de la piste sportive. Mise en place du gazon synthétique. Lestage de la surface. Marquage des lignes.
Critère pour le métré: Surface mesurée selon documentation graphique du Projet.
Critère pour le mémoire: On mesurera la surface réellement exécutée selon les spécifications du Projet.

| Code | U | Désignation | Quantité | Prix | Montant |
|---|---|---|---|---|---|
| mt47cit280b | m² | Gazon synthétique, composé de mèches droites monofilament de 5/8" bicolores en forme de diamant, de fibre 100% polyéthylène résistant aux rayons UV, 12000 décitex, 400 microns d'épaisseur, 6 fils par mèche, tissées sur base de polypropylène renforcée avec une couche de feutre, avec thermofixation et scellement avec latex, de 40 mm de hauteur de poil, 42 mm de hauteur totale de moquette, 2492 g/m² et 8190 mèches/m², fourni en rouleaux. (matériau) | 1 | 14564.48 | 14564.480 |
| mt47cit260a | kg | Adhésif en polyuréthane bicomposant. (matériau) | 0.12 | 3714.32 | 445.718 |
| mt47cit250b | m | Bande d'union de géotextile de polypropylène, de 300 mm de largeur, pour terrains de football en gazon synthétique, fournie en rouleaux. (matériau) | 0.48 | 1112.62 | 534.058 |
| mt47cit004a | kg | Granulats siliceux, de granulométrie comprise entre 0,4 et 0,8 mm, fournis en sacs. (matériau) | 16 | 125.48 | 2007.680 |
| mt47cit270a | kg | Granulés de caoutchouc, entre 0,8 et 2,5 mm. (matériau) | 8 | 376.45 | 3011.600 |
| mq07cel010 | h | Chariot élévateur diesel à double traction de 8 t. (matériel) | 0.003 | 14693.42 | 44.080 |
| mq11ext020 | h | Niveleuse fibrillatrice pour gazon synthétique. (matériel) | 0.005 | 27718.36 | 138.592 |
| mo041 | h | Compagnon professionnel III/CP2 VRD espaces publics. (main-d'œuvre) | 0.068 | 4151.67 | 282.314 |
| mo087 | h | Ouvrier professionnel II/OP VRD espaces publics. (main-d'œuvre) | 0.068 | 2661.82 | 181.004 |
| % | % | Frais de chantier des unités d'ouvrage | 2 % | 21209.526 | 424.191 |
|  |  | Coûts directs |  |  | 21633.717 |

Déchets:
- pose: mt47cit280b; facteur de déchet 0.022
- pose: mt47cit260a Adhésif en polyuréthane bicomposant; facteur de déchet 0.040716
- pose: mt47cit250b; facteur de déchet 0.011
- pose: mt47cit004a Granulats siliceux, de granulométrie comprise entre 0,4 et 0,8 mm, fournis en sacs; facteur de déchet 0.009

## Ressources

**mt47cit280b** m² Gazon synthétique
Données techniques: Coût énergétique 246.269 MJ; Émission de CO2 12.227 kg; Code CED 17 02 03; Masse de l'élément 2.492 kg; Volume 0.004153 m3
Déchets:
- emballage: re170203 Plastique. (composant de déchet); quantité 0.05 kg; Code CED 17 02 03; Masse de l'élément 1 kg; Volume 0.001667 m3

**mt47cit260a** kg Adhésif en polyuréthane bicomposant
Données techniques: Coût énergétique 144.471 MJ; Émission de CO2 7.014 kg; Code CED 17 09 04; Masse de l'élément 1 kg; Volume 0.000667 m3
Déchets:
- emballage: re170203 Plastique; quantité 0.003 kg

**mt47cit250b** m Bande d'union de géotextile de polypropylène
Données techniques: Coût énergétique 12.594 MJ; Émission de CO2 0.625 kg; Code CED 17 02 03; Masse de l'élément 0.09 kg; Volume 0.00015 m3
Déchets:
- emballage: re170203 Plastique; quantité 0.04 kg

**mt47cit004a** kg Granulats siliceux, de granulométrie comprise entre 0,4 et 0,8 mm, fournis en sacs
Données techniques: Coût énergétique 0.559 MJ; Émission de CO2 0.028 kg; Code CED 01 04 08; Masse de l'élément 1 kg; Volume 0.000667 m3
Déchets:
- emballage: re170203 Plastique; quantité 0.005 kg

**mt47cit270a** kg Granulés de caoutchouc, entre 0,8 et 2,5 mm
Données techniques: Coût énergétique 89.324 MJ; Émission de CO2 3.894 kg
Déchets:
- emballage: re170203 Plastique; quantité 0.005 kg
