# Retrait de grille électrosoudée en clôture

- Propriété du fichier: CYPE Ingenieros S.A.
- Format: FIEBDC-3/2016
- Logiciel: Générateur de prix de la construction. CYPE Ingenieros, S.A.
- Date: 09/04/2024
- Zone géographique: Gabon
- Devise: XAF
- Coûts indirects: 3 %
- Frais généraux: 13 %
- Bénéfice: 6 %
- TVA: 18 %

## A VRD et aménagements extérieurs

### AL Clôtures et divisions

#### ALD Démolition

**ALD070** m Retrait de grille électrosoudée en clôture.
Retrait de grille électrosoudée en clôture, avec une hauteur inférieure à 2 m, avec des moyens manuels et un poste d'oxycoupage, et chargement manuel dans le camion ou la benne.
Critère d'évaluation économique: Le prix comprend le démontage des accessoires et des éléments de fixation, mais il ne comprend pas la démolition de la fondation.
Inclut: Retrait de l'élément. Fragmentation des décombres en pièces maniables. Retrait et stockage des décombres. Nettoyage des restes d'ouvrage. Chargement manuel du matériau enlevé et des restes d'ouvrage dans le camion ou la benne.
Critère pour le métré: Longueur mesurée selon documentation graphique du Projet.
Critère pour le mémoire: On mesurera la longueur réellement démontée selon les spécifications du Projet.

| Code | U | Désignation | Quantité | Prix | Montant |
|---|---|---|---|---|---|
| mq08sol010 | h | Poste d'oxycoupage, avec acétylène comme combustible et oxygène comme comburant. (matériel) | 0.116 | 4407.43 | 511.262 |
| mo019 | h | Compagnon professionnel III/CP2 soudeur. (main-d'œuvre) | 0.139 | 4206.08 | 584.645 |
| mo112 | h | Ouvrier d'exécution I/OE2 construction. (main-d'œuvre) | 0.209 | 2603.16 | 544.060 |
| mo113 | h | Ouvrier d'exécution I/OE1 construction. (main-d'œuvre) | 0.417 | 2561.25 | 1068.041 |
| % | % | Frais de chantier des unités d'ouvrage | 2 % | 2708.008 | 54.160 |
|  |  | Coûts directs |  |  | 2762.168 |

Déchets:
- démolition: ruo170405 Fer et acier. (composant de déchet); quantité 27.5 kg; Code CED 17 04 05; Masse de l'élément 1 kg; Volume 0.000476 m3
