# Revêtement de sol drainant, avec grille alvéolaire et gazon

- Propriété du fichier: CYPE Ingenieros S.A.
- Format: FIEBDC-3/2016
- Logiciel: Générateur de prix de la construction. CYPE Ingenieros, S.A.
- Date: 20/09/2024
- Zone géographique: Gabon
- Devise: XAF
- Coûts indirects: 3 %
- Frais généraux: 13 %
- Bénéfice: 6 %
- TVA: 18 %

## A VRD et aménagements extérieurs

### AV Espaces verts et mobilier urbain

#### AVG Gazons et pelouses

**AVG040** m² Revêtement de sol drainant, avec grille alvéolaire et gazon.
Revêtement de sol drainant, pour trafic piéton, constitué de couche de drainage compactée de grave filtrante sans classification, de 10 cm d'épaisseur, couche de nivellement compactée de sable avec granulométrie de 0 à 5 mm de diamètre, propre, de 5 cm d'épaisseur, grille alvéolaire en polyéthylène haute densité (HDPE) stable aux rayons UV, résistance à la compression 200 t/m², de 50x50x4 cm, couleur verte, avec un pourcentage d'ouvertures de 95% et couche de remplissage de terre végétale criblée et mélange de graines pour pelouse recouvrant la grille alvéolaire.
Inclut: Transport et décharge du matériau au pied du talus. Extension et compactage de la couche de drainage. Extension et compactage de la couche de nivellement. Disposition des grilles alvéolaires. Fertilisation du fond et extension de la couche de remplissage. Distribution des graines. Recouvrement avec du terreau. Premier arrosage.
Critère pour le métré: Surface mesurée selon documentation graphique du Projet.
Critère pour le mémoire: On mesurera la surface réellement exécutée selon les spécifications du Projet.

| Code | U | Désignation | Quantité | Prix | Montant |
|---|---|---|---|---|---|
| mt01ard030b | t | Grave filtrante sans classification. (matériau) | 0.33 | 12821.39 | 4231.059 |
| mt01ara010a | m³ | Sable avec granulométrie de 0 à 5 mm de diamètre, propre. (matériau) | 0.048 | 9680.35 | 464.657 |
| mt18rad010a | m² | Grille alvéolaire en polyéthylène haute densité (HDPE) stable aux rayons UV, résistance à la compression 200 t/m², de 50x50x4 cm, couleur verte, avec un pourcentage d'ouvertures de 95%, pour la stabilisation des revêtements de sols drainants avec pelouse. (matériau) | 1.05 | 11979.17 | 12578.129 |
| mt48tif020a | kg | Engrais pour pré-semailles de pelouse. (matériau) | 0.1 | 855.79 | 85.579 |
| mt48tie030a | m³ | Terre végétale criblée, fournie en vrac. (matériau) | 0.04 | 14084.84 | 563.394 |
| mt48tis010a | kg | Mélange de graines pour pelouse. (matériau) | 0.035 | 3726.24 | 130.418 |
| mt48tie040 | kg | Terreau propre criblé. (matériau) | 5 | 20.5 | 102.500 |
| mt08aaa010a | m³ | Eau. (matériau) | 0.05 | 1108.9 | 55.445 |
| mq01pan070b | h | Mini pelle chargeuse sur pneus, de 52 kW/1 m³ kW. (matériel) | 0.026 | 19651.03 | 510.927 |
| mq02rod010d | h | Plaque vibrante à guidage manuel, de 300 kg, largeur de travail 70 cm, réversible. (matériel) | 0.028 | 3821.37 | 106.998 |
| mo041 | h | Compagnon professionnel III/CP2 VRD espaces publics. (main-d'œuvre) | 0.105 | 4151.67 | 435.925 |
| mo087 | h | Ouvrier professionnel II/OP VRD espaces publics. (main-d'œuvre) | 0.231 | 2661.82 | 614.880 |
| mo040 | h | Compagnon professionnel III/CP2 jardinier. (main-d'œuvre) | 0.128 | 4151.67 | 531.414 |
| mo115 | h | Ouvrier jardinier. (main-d'œuvre) | 0.257 | 2561.25 | 658.241 |
| % | % | Frais de chantier des unités d'ouvrage | 2 % | 21069.566 | 421.391 |
|  |  | Coûts directs |  |  | 21490.957 |

Déchets:
- pose: mt01ard030b Grave filtrante sans classification; facteur de déchet 0.00474561
- pose: mt01ara010a Sable avec granulométrie de 0 à 5 mm de diamètre, propre; facteur de déchet 0.003
- pose: mt48tif020a Engrais pour pré-semailles de pelouse; facteur de déchet 0.052198
- pose: mt48tie030a Terre végétale criblée, fournie en vrac; facteur de déchet 0.003

## Ressources

**mt01ard030b** t Grave filtrante sans classification
Données techniques: Coût énergétique 75.000 MJ; Émission de CO2 4.000 kg; Code CED 01 04 08; Masse de l'élément 1000 kg; Volume 0.666667 m3

**mt01ara010a** m³ Sable avec granulométrie de 0 à 5 mm de diamètre, propre
Données techniques: Coût énergétique 146.250 MJ; Émission de CO2 7.800 kg; Code CED 01 04 09; Masse de l'élément 1950 kg; Volume 1.21875 m3

**mt48tif020a** kg Engrais pour pré-semailles de pelouse
Données techniques: Coût énergétique 30.291 MJ; Émission de CO2 3.674 kg; Code CED 06 10 99; Masse de l'élément 1 kg; Volume 0.001111 m3
Déchets:
- emballage: re170203 Plastique. (composant de déchet); quantité 0.003 kg; Code CED 17 02 03; Masse de l'élément 1 kg; Volume 0.001667 m3

**mt48tie030a** m³ Terre végétale criblée, fournie en vrac
Données techniques: Coût énergétique 151.700 MJ; Émission de CO2 8.200 kg; Code CED 17 05 04; Masse de l'élément 2050 kg; Volume 1.28125 m3

**mt08aaa010a** m³ Eau
Données techniques: Coût énergétique 60.000 MJ; Émission de CO2 30.000 kg
