# Rocaille

- Propriété du fichier: CYPE Ingenieros S.A.
- Format: FIEBDC-3/2016
- Logiciel: Générateur de prix de la construction. CYPE Ingenieros, S.A.
- Date: 20/09/2024
- Zone géographique: Gabon
- Devise: XAF
- Coûts indirects: 3 %
- Frais généraux: 13 %
- Bénéfice: 6 %
- TVA: 18 %

## A VRD et aménagements extérieurs

### AV Espaces verts et mobilier urbain

#### AVM Massifs et rocailles

**AVM020** m² Rocaille.
Rocaille mixte de pierres calcaires de cavité non travaillé (50 kg/m²), avec arbustes d'Abélia (Abelia x grandiflora) de 0,17-0,18 m de hauteur (1 U/m²), conifère nain de 0,3-0,4 m de hauteur (0,5 U/m²) et arbuste couvre-sol de 0,2-0,4 m de hauteur (1 U/m²).
Inclut: Nettoyage et préparation du terrain. Remodelage, bêchage et compostage du terrain. Mise en place de pierres. Distribution et plantation des arbustes. Recouvrement avec du terreau. Premier arrosage.
Critère pour le métré: Surface mesurée en projection horizontale, selon documentation graphique du Projet.
Critère pour le mémoire: On mesurera, en projection horizontale, la surface réellement exécutée selon les spécifications du Projet.

| Code | U | Désignation | Quantité | Prix | Montant |
|---|---|---|---|---|---|
| mt48ebp010a | U | Abélia (Abelia x grandiflora) de 0,17-0,18 m de hauteur; fourniture en container de 1,3 litres, D=14 cm. (matériau) | 1 | 3803.5 | 3803.500 |
| mt48adc060a | t | Pierres calcaires de cavité non travaillé, pour un usage décoratif. (matériau) | 0.05 | 63714.59 | 3185.730 |
| mt48ecr020a | U | Conifère nain de 0,3-0,4 m de hauteur, pour rocaille. (matériau) | 0.5 | 2843.71 | 1421.855 |
| mt48ecr020b | U | Arbuste couvre-sol de 0,2-0,4 m de hauteur, pour rocaille. (matériau) | 1 | 2510.31 | 2510.310 |
| mt48tie040 | kg | Terreau propre criblé. (matériau) | 4 | 20.5 | 82.000 |
| mt48tie020 | kg | Engrais minéral complexe NPK 15-15-15. (matériau) | 4 | 490.3 | 1961.200 |
| mt08aaa010a | m³ | Eau. (matériau) | 0.05 | 1108.9 | 55.445 |
| mo040 | h | Compagnon professionnel III/CP2 jardinier. (main-d'œuvre) | 0.31 | 4151.67 | 1287.018 |
| mo115 | h | Ouvrier jardinier. (main-d'œuvre) | 0.496 | 2561.25 | 1270.380 |
| % | % | Frais de chantier des unités d'ouvrage | 2 % | 15577.438 | 311.549 |
|  |  | Coûts directs |  |  | 15888.987 |

Déchets:
- pose: mt48adc060a Pierres calcaires de cavité non travaillé, pour un usage décoratif; facteur de déchet 0.0049
- pose: mt48tie020 Engrais minéral complexe NPK 15-15-15; facteur de déchet 0.055

## Ressources

**mt48adc060a** t Pierres calcaires de cavité non travaillé, pour un usage décoratif
Données techniques: Coût énergétique 2080.000 MJ; Émission de CO2 90.000 kg; Code CED 01 04 13; Masse de l'élément 1000 kg; Volume 0.666667 m3

**mt48tie020** kg Engrais minéral complexe NPK 15-15-15
Données techniques: Coût énergétique 30.291 MJ; Émission de CO2 3.674 kg; Code CED 06 10 99; Masse de l'élément 1 kg; Volume 0.001111 m3
Déchets:
- emballage: re170203 Plastique. (composant de déchet); quantité 0.003 kg; Code CED 17 02 03; Masse de l'élément 1 kg; Volume 0.001667 m3

**mt08aaa010a** m³ Eau
Données techniques: Coût énergétique 60.000 MJ; Émission de CO2 30.000 kg
