# Préparation d'une surface en béton par projection à sec d'un matériau abrasif

- Propriété du fichier: CYPE Ingenieros S.A.
- Format: FIEBDC-3/2016
- Logiciel: Générateur de prix de la construction. CYPE Ingenieros, S.A.
- Date: 09/04/2024
- Zone géographique: Gabon
- Devise: XAF
- Coûts indirects: 3 %
- Frais généraux: 13 %
- Bénéfice: 6 %
- TVA: 18 %

## E Enveloppe et finition extérieure

### EA Nettoyage, préparation et réparation

#### EAP Préparation

**EAP080** m² Préparation d'une surface en béton par projection à sec d'un matériau abrasif.
Préparation d'une surface en béton par projection à sec d'un matériau abrasif constitué de particules de silicate d'aluminium, de façon à supprimer les contaminants, la couche de mortier de ciment et les particules libres du support.
Inclut: Montage de la protection contre la poussière. Montage et préparation de l'équipement. Application mécanique du jet de particules. Démontage de l'équipement. Nettoyage de la surface support. Retrait et stockage du matériau projeté et des restes générés. Chargement du matériau projeté et des restes générés dans le camion ou la benne.
Critère pour le métré: Surface mesurée selon documentation graphique du Projet.
Critère pour le mémoire: On mesurera la surface réellement exécutée selon les spécifications du Projet.

| Code | U | Désignation | Quantité | Prix | Montant |
|---|---|---|---|---|---|
| mt08lim010a | kg | Abrasif pour le nettoyage par jet ou à pression, constitué de particules de silicate d'aluminium. (matériau) | 1.5 | 186.44 | 279.660 |
| mq08lch010 | h | Équipement de jet de sable à pression. (matériel) | 0.116 | 1710.35 | 198.401 |
| mq08gel010k | h | Groupe électrogène insonorisé, triphasé, de 45 kVA de puissance. (matériel) | 0.116 | 2874.1 | 333.396 |
| mo112 | h | Ouvrier d'exécution I/OE2 construction. (main-d'œuvre) | 0.124 | 2603.16 | 322.792 |
| mo113 | h | Ouvrier d'exécution I/OE1 construction. (main-d'œuvre) | 0.124 | 2561.25 | 317.595 |
| % | % | Frais de chantier des unités d'ouvrage | 2 % | 1451.844 | 29.037 |
|  |  | Coûts directs |  |  | 1480.881 |

Déchets:
- pose: mt08lim010a Abrasif pour le nettoyage par jet ou à pression, constitué de particules de silicate d'aluminium; facteur de déchet 0.06
- démolition: ruo170101 Béton (bétons, mortiers et préfabriqués). (composant de déchet); quantité 1.15 kg; Code CED 17 01 01; Masse de l'élément 1 kg; Volume 0.000667 m3

## Ressources

**mt08lim010a** kg Abrasif pour le nettoyage par jet ou à pression, constitué de particules de silicate d'aluminium
Données techniques: Coût énergétique 0.194 MJ; Émission de CO2 0.010 kg; Code CED 17 09 04; Masse de l'élément 1 kg; Volume 0.000667 m3
Déchets:
- emballage: re170203 Plastique. (composant de déchet); quantité 0.002 kg; Code CED 17 02 03; Masse de l'élément 1 kg; Volume 0.001667 m3
