# Linteau en maçonnerie de briques apparentes en terre cuite avec treillis d'armature pour joints horizontaux

- Propriété du fichier: CYPE Ingenieros S.A.
- Format: FIEBDC-3/2016
- Logiciel: Générateur de prix de la construction. CYPE Ingenieros, S.A.
- Date: 20/09/2024
- Zone géographique: Gabon
- Devise: XAF
- Coûts indirects: 3 %
- Frais généraux: 13 %
- Bénéfice: 6 %
- TVA: 18 %

## E Enveloppe et finition extérieure

### EC Éléments complémentaires de façade

#### ECL Linteaux

**ECL060** m Linteau en maçonnerie de briques apparentes en terre cuite avec treillis d'armature pour joints horizontaux.
Linteau de 10 cm d'épaisseur, réalisé avec deux rangées de briques perforées apparentes en terre cuite, clinker, couleur rouge, 28x13,5x5 cm, pose avec du mortier de ciment industriel, couleur grise, M-5, fourni en vrac, avec joints horizontaux et verticaux de 10 mm d'épaisseur, joint creux; avec treillis préfabriqué d'armature pour joints horizontaux en acier galvanisé à chaud avec recouvrement de résine époxy, de 3,7 mm de diamètre et de 75 mm de largeur; appui via étais métalliques télescopiques et planches en bois.
Inclut: Nettoyage et nivellement de la surface d'appui. Implantation et marquage des axes des étais sur la baie. Implantation et découpe des planches. Installation de l'étai. Mise en place des briques. Mise en place des armatures. Remplissage avec du mortier. Démontage et retrait de l'étai.
Critère pour le métré: Longueur mesurée selon documentation graphique du Projet, y compris les connexions aux appuis.
Critère pour le mémoire: On mesurera la longueur réellement exécutée selon les spécifications du Projet, y compris les appuis.

| Code | U | Désignation | Quantité | Prix | Montant |
|---|---|---|---|---|---|
| mt05bvk010a | U | Brique perforée apparente en terre cuite, clinker, couleur rouge, 28x13,5x5 cm, pour utilisation en maçonnerie non protégée (pièce en U), densité 1300 kg/m³, selon NF EN 771-1. (matériau) | 7 | 401.67 | 2811.690 |
| mt08aaa010a | m³ | Eau. (matériau) | 0.004 | 1108.9 | 4.436 |
| mt09mif010cb | t | Mortier industriel pour maçonnerie, de ciment, couleur grise, catégorie M-5 (résistance à la compression 5 N/mm²), fourni en vrac, selon NF EN 998-2. (matériau) | 0.003 | 37111.03 | 111.333 |
| mt07aag010ebe | m | Treillis préfabriqué d'armature pour joints horizontaux en acier galvanisé à chaud avec recouvrement de résine époxy, de 3,7 mm de diamètre et 75 mm de largeur, avec dispositifs de séparation, géométrie conçue pour permettre le recouvrement et système d'autocontrôle de l'opérateur (SAO). Selon NF EN 845-3. (matériau) | 2 | 1983.51 | 3967.020 |
| mt50spa050m | m³ | Grosse planche en bois de pin, dimensions 20x7,2 cm. (matériau) | 0.003 | 378779.82 | 1136.339 |
| mt50spa101 | kg | Clous en acier. (matériau) | 0.05 | 1614.47 | 80.724 |
| mt50spa081a | U | Étai métallique télescopique, allant jusqu'à 3 m de hauteur. (matériau) | 0.013 | 16604.22 | 215.855 |
| mq06mms010 | h | Mélangeuse en continu avec silo, pour mortier industriel à sec, fourni en vrac. (matériel) | 0.014 | 1034.58 | 14.484 |
| mo021 | h | Compagnon professionnel III/CP2 construction pour des travaux de maçonnerie. (main-d'œuvre) | 0.191 | 4151.67 | 792.969 |
| mo114 | h | Ouvrier d'exécution I/OE1 construction pour des travaux de maçonnerie. (main-d'œuvre) | 0.131 | 2561.25 | 335.524 |
| % | % | Frais de chantier des unités d'ouvrage | 2 % | 9470.374 | 189.407 |
|  |  | Coûts directs |  |  | 9659.781 |

Déchets:
- pose: mt05bvk010a; facteur de déchet 0.0105
- pose: mt09mif010cb; facteur de déchet 0.0189
- pose: mt07aag010ebe; facteur de déchet 0.0144093
- pose: mt50spa050m Grosse planche en bois de pin, dimensions 20x7,2 cm; facteur de déchet 1
- pose: mt50spa101 Clous en acier; facteur de déchet 0.0045
- pose: mt50spa081a Étai métallique télescopique, allant jusqu'à 3 m de hauteur; facteur de déchet 1

## Ressources

**mt05bvk010a** U Brique perforée apparente en terre cuite
Données techniques: Coût énergétique 36.285 MJ; Émission de CO2 0.539 kg; Code CED 17 01 02; Masse de l'élément 2.09 kg; Volume 0.001672 m3
Déchets:
- emballage: re170201 Bois. (composant de déchet); quantité 0.005 kg; Code CED 17 02 01; Masse de l'élément 1 kg; Volume 0.000909 m3
- emballage: re170203 Plastique. (composant de déchet); quantité 0.001 kg; Code CED 17 02 03; Masse de l'élément 1 kg; Volume 0.001667 m3

**mt08aaa010a** m³ Eau
Données techniques: Coût énergétique 60.000 MJ; Émission de CO2 30.000 kg

**mt09mif010cb** t Mortier industriel pour maçonnerie
Données techniques: Coût énergétique 1960.000 MJ; Émission de CO2 170.000 kg; Code CED 17 01 01; Masse de l'élément 1000 kg; Volume 0.666667 m3

**mt07aag010ebe** m Treillis préfabriqué d'armature pour joints horizontaux en acier galvanisé à chaud avec recouvrement de résine époxy
Données techniques: Coût énergétique 6.380 MJ; Émission de CO2 0.620 kg; Code CED 17 04 05; Masse de l'élément 0.2311 kg; Volume 0.00011 m3
Déchets:
- emballage: re170203 Plastique; quantité 0.006 kg

**mt50spa050m** m³ Grosse planche en bois de pin, dimensions 20x7,2 cm
Données techniques: Coût énergétique 78108.000 MJ; Émission de CO2 -1069.500 kg; Code CED 17 02 01; Masse de l'élément 575 kg; Volume 0.522727 m3

**mt50spa101** kg Clous en acier
Données techniques: Coût énergétique 9.830 MJ; Émission de CO2 0.510 kg; Code CED 17 04 05; Masse de l'élément 1 kg; Volume 0.000476 m3

**mt50spa081a** U Étai métallique télescopique, allant jusqu'à 3 m de hauteur
Données techniques: Coût énergétique 97.317 MJ; Émission de CO2 5.049 kg; Code CED 17 04 05; Masse de l'élément 9.9 kg; Volume 0.004714 m3
