# Démolition d'une balustrade

- Propriété du fichier: CYPE Ingenieros S.A.
- Format: FIEBDC-3/2016
- Logiciel: Générateur de prix de la construction. CYPE Ingenieros, S.A.
- Date: 20/09/2024
- Zone géographique: Gabon
- Devise: XAF
- Coûts indirects: 3 %
- Frais généraux: 13 %
- Bénéfice: 6 %
- TVA: 18 %

## E Enveloppe et finition extérieure

### EG Garde-corps

#### EGD Démolition

**EGD050** m Démolition d'une balustrade.
Démolition d'une balustrade constituée de balustres préfabriqués en béton de section circulaire et 65 cm de hauteur, avec des moyens manuels, sans détériorer les éléments constructifs sur lesquels elle s'appuie, et chargement manuel dans le camion ou la benne.
Critère d'évaluation économique: Le prix comprend la démolition des pilastres de contreventement.
Inclut: Démolition de l'élément. Fragmentation des décombres en pièces maniables. Retrait et stockage des décombres. Nettoyage des restes d'ouvrage. Chargement manuel des décombres dans le camion ou la benne.
Critère pour le métré: Longueur mesurée selon documentation graphique du Projet.
Critère pour le mémoire: On mesurera la longueur réellement démolie selon les spécifications du Projet.

| Code | U | Désignation | Quantité | Prix | Montant |
|---|---|---|---|---|---|
| mo113 | h | Ouvrier d'exécution I/OE1 construction. (main-d'œuvre) | 0.818 | 2561.25 | 2095.103 |
| % | % | Frais de chantier des unités d'ouvrage | 2 % | 2095.103 | 41.902 |
|  |  | Coûts directs |  |  | 2137.005 |

Déchets:
- démolition: ruo170101 Béton (bétons, mortiers et préfabriqués). (composant de déchet); quantité 231.833 kg; Code CED 17 01 01; Masse de l'élément 1 kg; Volume 0.000667 m3
- démolition: ruo170405 Fer et acier. (composant de déchet); quantité 0.035 kg; Code CED 17 04 05; Masse de l'élément 1 kg; Volume 0.000476 m3
