# Guide-roues pour le stationnement de camion, en tube d'acier galvanisé

- Propriété du fichier: CYPE Ingenieros S.A.
- Format: FIEBDC-3/2016
- Logiciel: Générateur de prix de la construction. CYPE Ingenieros, S.A.
- Date: 09/04/2024
- Zone géographique: Gabon
- Devise: XAF
- Coûts indirects: 3 %
- Frais généraux: 13 %
- Bénéfice: 6 %
- TVA: 18 %

## E Enveloppe et finition extérieure

### EM Menuiseries extérieures

#### EMN Equipement pour quai de chargement

**EMN020** U Guide-roues pour le stationnement de camion, en tube d'acier galvanisé.
Guide-roues courbé pour le stationnement de camion, en tube d'acier galvanisé, de 2500 mm de longueur, fixé à l'aide d'ancrage chimique avec tige filetée. Comprend les plaques d'ancrage pour fixation par ancrage chimique au support avec tiges filetées et résine.
Inclut: Implantation. Mise en place et fixation du guide-roues pour le stationnement du camion.
Critère pour le métré: Nombre d'unités prévues, selon documentation graphique du Projet.
Critère pour le mémoire: On mesurera le nombre d'unités réellement exécutées selon les spécifications du Projet.

| Code | U | Désignation | Quantité | Prix | Montant |
|---|---|---|---|---|---|
| mt26amc030b | U | Guide-roues courbé pour le stationnement de camion, en tube d'acier galvanisé, de 2500 mm de longueur, pour faciliter le positionnement des véhicules lors de l'accostage à l'abri. Comprend les plaques d'ancrage. (matériau) | 1 | 224318.71 | 224318.710 |
| mt26aaq010b | U | Ancrage chimique composé de résine et tige filetée en acier galvanisé qualité 5.8, selon NF EN ISO 898-1; avec écrou et rondelle, de 10 mm de diamètre. (matériau) | 8 | 3018.51 | 24148.080 |
| mo011 | h | Compagnon professionnel III/CP2 monteur. (main-d'œuvre) | 7.725 | 4266.11 | 32955.700 |
| mo080 | h | Ouvrier professionnel II/OP monteur. (main-d'œuvre) | 7.725 | 2661.82 | 20562.560 |
| % | % | Frais de chantier des unités d'ouvrage | 2 % | 301985.050 | 6039.701 |
|  |  | Coûts directs |  |  | 308024.751 |

Déchets:
- pose: mt26aaq010b; facteur de déchet 0.00359231

## Ressources

**mt26aaq010b** U Ancrage chimique composé de résine et tige filetée en acier galvanisé qualité 5.8
Données techniques: Coût énergétique 6.581 MJ; Émission de CO2 0.378 kg; Code CED 17 09 04; Masse de l'élément 0.13 kg; Volume 0.000087 m3
Déchets:
- emballage: re150101 Emballages en papier et en carton. (composant de déchet); quantité 0.001 kg; Code CED 15 01 01; Masse de l'élément 1 kg; Volume 0.001333 m3
- emballage: re170203 Plastique. (composant de déchet); quantité 0.001 kg; Code CED 17 02 03; Masse de l'élément 1 kg; Volume 0.001667 m3
