# Couche de protection en granulat recyclé, en toiture terrasse

- Propriété du fichier: CYPE Ingenieros S.A.
- Format: FIEBDC-3/2016
- Logiciel: Générateur de prix de la construction. CYPE Ingenieros, S.A.
- Date: 09/04/2024
- Zone géographique: Gabon
- Devise: XAF
- Coûts indirects: 3 %
- Frais généraux: 13 %
- Bénéfice: 6 %
- TVA: 18 %

## E Enveloppe et finition extérieure

### ET Couvertures de toitures terrasses

#### ETI Points singuliers

**ETI390** m² Couche de protection en granulat recyclé, en toiture terrasse.
Couche de protection de granulat recyclé de béton, lavé, de granulométrie comprise entre 20 et 40 mm, fourni en sacs Big Bag, avec une épaisseur moyenne de 10 cm, en toiture terrasse, avec une pente de 1% à 5%.
Inclut: Coulage et extension de la couche de protection de granulats.
Critère pour le métré: Surface mesurée selon documentation graphique du Projet.
Critère pour le mémoire: On mesurera la surface réellement exécutée selon les spécifications du Projet.

| Code | U | Désignation | Quantité | Prix | Montant |
|---|---|---|---|---|---|
| mt01aro010a | t | Granulat recyclé de béton, lavé, de granulométrie comprise entre 20 et 40 mm, fourni en sacs Big Bag. (matériau) | 0.233 | 8935.71 | 2082.020 |
| mo020 | h | Compagnon professionnel III/CP2 construction. (main-d'œuvre) | 0.092 | 4151.67 | 381.954 |
| mo113 | h | Ouvrier d'exécution I/OE1 construction. (main-d'œuvre) | 0.184 | 2561.25 | 471.270 |
| % | % | Frais de chantier des unités d'ouvrage | 2 % | 2935.244 | 58.705 |
|  |  | Coûts directs |  |  | 2993.949 |

Déchets:
- pose: mt01aro010a Granulat recyclé de béton, lavé, de granulométrie comprise entre 20 et 40 mm, fourni en sacs Big Bag; facteur de déchet 0.00638016

## Ressources

**mt01aro010a** t Granulat recyclé de béton, lavé, de granulométrie comprise entre 20 et 40 mm, fourni en sacs Big Bag
Données techniques: Coût énergétique 71.000 MJ; Émission de CO2 10.000 kg; Code CED 01 04 08; Masse de l'élément 1000 kg; Volume 0.666667 m3
