# Nettoyage d'une couverture en tuiles de toiture inclinée

- Propriété du fichier: CYPE Ingenieros S.A.
- Format: FIEBDC-3/2016
- Logiciel: Générateur de prix de la construction. CYPE Ingenieros, S.A.
- Date: 09/04/2024
- Zone géographique: Gabon
- Devise: XAF
- Coûts indirects: 3 %
- Frais généraux: 13 %
- Bénéfice: 6 %
- TVA: 18 %

## E Enveloppe et finition extérieure

### EU Couvertures de toitures inclinées

#### EUN Nettoyage

**EUN020** m² Nettoyage d'une couverture en tuiles de toiture inclinée.
Nettoyage d'une couverture en tuiles de toiture inclinée, en retirant la saleté accumulée (décombres, nids, feuilles, etc.), avec des moyens manuels.
Inclut: Nettoyage de l'élément. Retrait et stockage des décombres. Chargement des décombres dans le camion ou la benne.
Critère pour le métré: Surface du versant mesurée en grandeur réelle, selon documentation graphique du Projet.
Critère pour le mémoire: On mesurera, en grandeur réelle, la surface réellement exécutée selon les spécifications du Projet.

| Code | U | Désignation | Quantité | Prix | Montant |
|---|---|---|---|---|---|
| mo113 | h | Ouvrier d'exécution I/OE1 construction. (main-d'œuvre) | 0.49 | 2561.25 | 1255.013 |
| % | % | Frais de chantier des unités d'ouvrage | 2 % | 1255.013 | 25.100 |
|  |  | Coûts directs |  |  | 1280.113 |
