# Poignée pour porte vitrée en verre trempé

- Propriété du fichier: CYPE Ingenieros S.A.
- Format: FIEBDC-3/2016
- Logiciel: Générateur de prix de la construction. CYPE Ingenieros, S.A.
- Date: 09/04/2024
- Zone géographique: Gabon
- Devise: XAF
- Coûts indirects: 3 %
- Frais généraux: 13 %
- Bénéfice: 6 %
- TVA: 18 %

## E Enveloppe et finition extérieure

### EV Vitrages

#### EVP Portes vitrées

**EVP040** U Poignée pour porte vitrée en verre trempé.
Poignée double pour porte vitrée en verre trempé, en acier inoxydable AISI 304, finition polie, en tube de 32 mm de diamètre, 800 mm de longueur et 600 mm de distance entre les trous. Comprend les fixations.
Inclut: Implantation. Mise en place et fixation de la poignée.
Critère pour le métré: Nombre d'unités prévues, selon documentation graphique du Projet.
Critère pour le mémoire: On mesurera le nombre d'unités réellement exécutées selon les spécifications du Projet.

| Code | U | Désignation | Quantité | Prix | Montant |
|---|---|---|---|---|---|
| mt21vts040gg | U | Poignée double pour porte vitrée, en acier inoxydable AISI 304, finition polie, en tube de 32 mm de diamètre, 800 mm de longueur et 600 mm de distance entre les trous, avec des fixations. (matériau) | 1 | 46303.5 | 46303.500 |
| mo011 | h | Compagnon professionnel III/CP2 monteur. (main-d'œuvre) | 0.316 | 4266.11 | 1348.091 |
| mo080 | h | Ouvrier professionnel II/OP monteur. (main-d'œuvre) | 0.063 | 2661.82 | 167.695 |
| % | % | Frais de chantier des unités d'ouvrage | 2 % | 47819.286 | 956.386 |
|  |  | Coûts directs |  |  | 48775.672 |

## Ressources

**mt21vts040gg** U Poignée double pour porte vitrée
Données techniques: Coût énergétique 4.801 MJ; Émission de CO2 0.761 kg
Déchets:
- emballage: re150101 Emballages en papier et en carton. (composant de déchet); quantité 0.072 kg; Code CED 15 01 01; Masse de l'élément 1 kg; Volume 0.001333 m3
