# Profilé pour joint de fractionnement, en aluminium

- Propriété du fichier: CYPE Ingenieros S.A.
- Format: FIEBDC-3/2016
- Logiciel: Générateur de prix de la construction. CYPE Ingenieros, S.A.
- Date: 09/04/2024
- Zone géographique: Gabon
- Devise: XAF
- Coûts indirects: 3 %
- Frais généraux: 13 %
- Bénéfice: 6 %
- TVA: 18 %

## F Aménagements et finitions

### FE Éléments complémentaires de finitions

#### FEP Profilés décoratifs

**FEP150** m Profilé pour joint de fractionnement, en aluminium.
Profilé en L pour joints de partage, en aluminium anodisé, de 25 mm de largeur, 25 mm de hauteur et 1,3 mm d'épaisseur.
Inclut: Préparation de la surface support. Implantation. Découpe et préparation. Nivellement. Mise en place et fixation. Nettoyage final.
Critère pour le métré: Longueur mesurée selon documentation graphique du Projet. Le métré par casses et découpes n'a pas été augmenté, puisque 5% de pièces de plus ont été considérées dans la décomposition.
Critère pour le mémoire: On mesurera la longueur réellement exécutée selon les spécifications du Projet.

| Code | U | Désignation | Quantité | Prix | Montant |
|---|---|---|---|---|---|
| mt18jpc091dk | m | Profilé en L pour joints de partage, en aluminium anodisé, de 25 mm de largeur, 25 mm de hauteur et 1,3 mm d'épaisseur. (matériau) | 1.05 | 5347.68 | 5615.064 |
| mo023 | h | Compagnon professionnel III/CP2 carreleur en revêtements de sols. (main-d'œuvre) | 0.067 | 4151.67 | 278.162 |
| % | % | Frais de chantier des unités d'ouvrage | 2 % | 5893.226 | 117.865 |
|  |  | Coûts directs |  |  | 6011.091 |

Déchets:
- pose: mt18jpc091dk Profilé en L pour joints de partage, en aluminium anodisé, de 25 mm de largeur, 25 mm de hauteur et 1,3 mm d'épaisseur; facteur de déchet 0.048

## Ressources

**mt18jpc091dk** m Profilé en L pour joints de partage, en aluminium anodisé, de 25 mm de largeur, 25 mm de hauteur et 1,3 mm d'épaisseur
Données techniques: Coût énergétique 51.919 MJ; Émission de CO2 3.912 kg; Code CED 17 04 02; Masse de l'élément 0.45 kg; Volume 0.0003 m3
Déchets:
- emballage: re170203 Plastique. (composant de déchet); quantité 0.005 kg; Code CED 17 02 03; Masse de l'élément 1 kg; Volume 0.001667 m3
