# Profilé autoadhésif de transition entre les revêtements au même niveau, en acier inoxydable

- Propriété du fichier: CYPE Ingenieros S.A.
- Format: FIEBDC-3/2016
- Logiciel: Générateur de prix de la construction. CYPE Ingenieros, S.A.
- Date: 09/04/2024
- Zone géographique: Gabon
- Devise: XAF
- Coûts indirects: 3 %
- Frais généraux: 13 %
- Bénéfice: 6 %
- TVA: 18 %

## F Aménagements et finitions

### FE Éléments complémentaires de finitions

#### FEP Profilés décoratifs

**FEP070** m Profilé autoadhésif de transition entre les revêtements au même niveau, en acier inoxydable.
Profilé autoadhésif de transition entre les revêtements au même niveau, en acier inoxydable AISI 304, avec surface lisse, de 30 mm de largeur et 3,5 mm de hauteur.
Inclut: Préparation de la surface support. Implantation. Découpe et préparation. Mise en place et fixation.
Critère pour le métré: Longueur mesurée selon documentation graphique du Projet. Le métré par casses et découpes n'a pas été augmenté, puisque 5% de pièces de plus ont été considérées dans la décomposition.
Critère pour le mémoire: On mesurera la longueur réellement exécutée selon les spécifications du Projet.

| Code | U | Désignation | Quantité | Prix | Montant |
|---|---|---|---|---|---|
| mt18jpc050kd | m | Profilé autoadhésif de transition entre les revêtements au même niveau, en acier inoxydable AISI 304, avec surface lisse, de 30 mm de largeur et 3,5 mm de hauteur. (matériau) | 1.05 | 3836.09 | 4027.895 |
| mo023 | h | Compagnon professionnel III/CP2 carreleur en revêtements de sols. (main-d'œuvre) | 0.067 | 4151.67 | 278.162 |
| % | % | Frais de chantier des unités d'ouvrage | 2 % | 4306.057 | 86.121 |
|  |  | Coûts directs |  |  | 4392.178 |

Déchets:
- pose: mt18jpc050kd; facteur de déchet 0.00546354

## Ressources

**mt18jpc050kd** m Profilé autoadhésif de transition entre les revêtements au même niveau
Données techniques: Coût énergétique 9.897 MJ; Émission de CO2 1.381 kg; Code CED 17 04 05; Masse de l'élément 0.192 kg; Volume 0.000091 m3
Déchets:
- emballage: re170203 Plastique. (composant de déchet); quantité 0.008 kg; Code CED 17 02 03; Masse de l'élément 1 kg; Volume 0.001667 m3
