# Isolation acoustique au bruit aérien sous plancher, avec des panneaux multicouche

- Propriété du fichier: CYPE Ingenieros S.A.
- Format: FIEBDC-3/2016
- Logiciel: Générateur de prix de la construction. CYPE Ingenieros, S.A.
- Date: 21/09/2024
- Zone géographique: Gabon
- Devise: XAF
- Coûts indirects: 3 %
- Frais généraux: 13 %
- Bénéfice: 6 %
- TVA: 18 %

## F Aménagements et finitions

### FI Isolations intérieures

#### FIF Planchers

**FIF060** m² Isolation acoustique au bruit aérien sous plancher, avec des panneaux multicouche.
Isolation acoustique au bruit aérien sous plancher, avec complexe multicouche, de 20 mm d'épaisseur, 7 kg/m² de masse surfacique, constitué d'un feutre textile de 16 mm d'épaisseur adhéré thermiquement à une membrane bitumineuse de 4 mm d'épaisseur. Mise en place: avec recouvrement et avec des fixations mécaniques.
Inclut: Nettoyage et préparation de la surface support. Implantation et découpe de l'isolant. Mise en place de l'isolant. Fixation de l'isolant.
Critère pour le métré: Surface mesurée selon documentation graphique du Projet.
Critère pour le mémoire: On mesurera la surface réellement exécutée selon les spécifications du Projet.

| Code | U | Désignation | Quantité | Prix | Montant |
|---|---|---|---|---|---|
| mt16ptd030qb | m² | Complexe multicouche, de 20 mm d'épaisseur, 7 kg/m² de masse surfacique, constitué d'un feutre textile de 16 mm d'épaisseur adhéré thermiquement à une membrane bitumineuse de 4 mm d'épaisseur, résistance thermique 0,58 m²K/W, Euroclasse F de réaction au feu selon NF EN 13501-1; avec 55 dB d'indice global de réduction acoustique, Rw. (matériau) | 1.05 | 10499.64 | 11024.622 |
| mt16afd020f | U | Cheville à expansion et clou en polypropylène avec tige en polystyrène de haute résistance "DANOSA", de 70 mm de longueur, avec bague d'étanchéité, pour fixation mécanique des panneaux isolants. (matériau) | 6 | 313.92 | 1883.520 |
| mo054 | h | Compagnon professionnel III/CP2 poseur d'isolants rigides ou flexibles. (main-d'œuvre) | 0.147 | 4266.11 | 627.118 |
| mo101 | h | Ouvrier professionnel II/OP poseur d'isolants rigides ou flexibles. (main-d'œuvre) | 0.147 | 2661.82 | 391.288 |
| % | % | Frais de chantier des unités d'ouvrage | 2 % | 13926.548 | 278.531 |
|  |  | Coûts directs |  |  | 14205.079 |

Déchets:
- pose: mt16ptd030qb; facteur de déchet 0.0390696

## Ressources

**mt16ptd030qb** m² Complexe multicouche
Données techniques: Coût énergétique 351.481 MJ; Émission de CO2 10.616 kg; Code CED 17 09 04; Masse de l'élément 7 kg; Volume 0.004667 m3
Déchets:
- emballage: re170203 Plastique. (composant de déchet); quantité 0.068 kg; Code CED 17 02 03; Masse de l'élément 1 kg; Volume 0.001667 m3

**mt16afd020f** U Cheville à expansion et clou en polypropylène avec tige en polystyrène de haute résistance "DANOSA"
Données techniques: Coût énergétique 0.225 MJ; Émission de CO2 0.067 kg
Déchets:
- emballage: re150101 Emballages en papier et en carton. (composant de déchet); quantité 0.072 kg; Code CED 15 01 01; Masse de l'élément 1 kg; Volume 0.001333 m3
