# Isolation acoustique au bruit aérien entre plaques, pour des contrecloisons en plaques, avec des membranes viscoélastiques

- Propriété du fichier: CYPE Ingenieros S.A.
- Format: FIEBDC-3/2016
- Logiciel: Générateur de prix de la construction. CYPE Ingenieros, S.A.
- Date: 20/09/2024
- Zone géographique: Gabon
- Devise: XAF
- Coûts indirects: 3 %
- Frais généraux: 13 %
- Bénéfice: 6 %
- TVA: 18 %

## F Aménagements et finitions

### FI Isolations intérieures

#### FIU Doublages

**FIU160** m² Isolation acoustique au bruit aérien entre plaques, pour des contrecloisons en plaques, avec des membranes viscoélastiques.
Isolation acoustique au bruit aérien entre les plaques d'un doublage, constituée de membrane viscoélastique de haute densité, de 2 mm d'épaisseur, fixée à la première plaque avec agrafes, en acier galvanisé, de 6 mm de hauteur.
Inclut: Découpe de l'isolant. Mise en place de l'isolant dans la plaque déjà montée. Résolution des points singuliers.
Critère pour le métré: Surface mesurée selon documentation graphique du Projet.
Critère pour le mémoire: On mesurera la surface réellement exécutée selon les spécifications du Projet.

| Code | U | Désignation | Quantité | Prix | Montant |
|---|---|---|---|---|---|
| mt16ptd060Ca | m² | Membrane viscoélastique de haute densité, de 2 mm d'épaisseur; avec 36,4 dB d'indice global de réduction acoustique, Rw. (matériau) | 1.05 | 3378.86 | 3547.803 |
| mt15pdr300b | U | Agrafe, en acier galvanisé, de 6 mm de hauteur; pour la fixation de produits isolants. (matériau) | 6 | 17.52 | 105.120 |
| mo054 | h | Compagnon professionnel III/CP2 poseur d'isolants rigides ou flexibles. (main-d'œuvre) | 0.122 | 4266.11 | 520.465 |
| mo101 | h | Ouvrier professionnel II/OP poseur d'isolants rigides ou flexibles. (main-d'œuvre) | 0.122 | 2661.82 | 324.742 |
| % | % | Frais de chantier des unités d'ouvrage | 2 % | 4498.130 | 89.963 |
|  |  | Coûts directs |  |  | 4588.093 |

Déchets:
- pose: mt16ptd060Ca Membrane viscoélastique de haute densité, de 2 mm d'épaisseur; avec 36,4 dB d'indice global de réduction acoustique, Rw; facteur de déchet 0.07

## Ressources

**mt16ptd060Ca** m² Membrane viscoélastique de haute densité, de 2 mm d'épaisseur; avec 36,4 dB d'indice global de réduction acoustique, Rw
Données techniques: Coût énergétique 129.284 MJ; Émission de CO2 3.913 kg; Code CED 17 03 02; Masse de l'élément 3.4 kg; Volume 0.0034 m3
Déchets:
- emballage: re170203 Plastique. (composant de déchet); quantité 0.05 kg; Code CED 17 02 03; Masse de l'élément 1 kg; Volume 0.001667 m3

**mt15pdr300b** U Agrafe, en acier galvanisé, de 6 mm de hauteur; pour la fixation de produits isolants
Données techniques: Coût énergétique 0.713 MJ; Émission de CO2 1.122 kg
Déchets:
- emballage: re150101 Emballages en papier et en carton. (composant de déchet); quantité 1.32 kg; Code CED 15 01 01; Masse de l'élément 1 kg; Volume 0.001333 m3
