# Coffre fort

- Propriété du fichier: CYPE Ingenieros S.A.
- Format: FIEBDC-3/2016
- Logiciel: Générateur de prix de la construction. CYPE Ingenieros, S.A.
- Date: 20/09/2024
- Zone géographique: Gabon
- Devise: XAF
- Coûts indirects: 3 %
- Frais généraux: 13 %
- Bénéfice: 6 %
- TVA: 18 %

## F Aménagements et finitions

### FK Menuiseries intérieures et meubles

#### FKC Coffres forts

**FKC010** U Coffre fort.
Fourniture et installation en surface de coffre fort domestique, avec serrure avec clé à gorges, couleur grise, de 252x342x250 mm de dimensions extérieures, 240x338x210 mm de dimensions intérieures, 6,0 mm d'épaisseur de la porte et 2,0 mm d'épaisseur des parois.
Inclut: Implantation. Mise en place du coffre fort.
Critère pour le métré: Nombre d'unités prévues, selon documentation graphique du Projet.
Critère pour le mémoire: On mesurera le nombre d'unités réellement mises en place selon les spécifications du Projet.

| Code | U | Désignation | Quantité | Prix | Montant |
|---|---|---|---|---|---|
| mt41btv600aaae | U | Coffre fort domestique à installer en surface, avec serrure avec clé à gorges et deux boulons de 20 mm de diamètre, couleur grise, de 252x342x250 mm de dimensions extérieures, 240x338x210 mm de dimensions intérieures, 6 mm d'épaisseur de la porte et 2 mm d'épaisseur des parois, avec illumination intérieur avec led. (matériau) | 1 | 76126.81 | 76126.810 |
| mo011 | h | Compagnon professionnel III/CP2 monteur. (main-d'œuvre) | 0.605 | 4266.11 | 2580.997 |
| mo080 | h | Ouvrier professionnel II/OP monteur. (main-d'œuvre) | 0.605 | 2661.82 | 1610.401 |
| mo020 | h | Compagnon professionnel III/CP2 construction. (main-d'œuvre) | 1.186 | 4151.67 | 4923.881 |
| mo077 | h | Ouvrier professionnel II/OP construction. (main-d'œuvre) | 1.186 | 2661.82 | 3156.919 |
| % | % | Frais de chantier des unités d'ouvrage | 2 % | 88399.008 | 1767.980 |
|  |  | Coûts directs |  |  | 90166.988 |
