# Bardage avec des pièces irrégulières en pierre naturelle

- Propriété du fichier: CYPE Ingenieros S.A.
- Format: FIEBDC-3/2016
- Logiciel: Générateur de prix de la construction. CYPE Ingenieros, S.A.
- Date: 09/04/2024
- Zone géographique: Gabon
- Devise: XAF
- Coûts indirects: 3 %
- Frais généraux: 13 %
- Bénéfice: 6 %
- TVA: 18 %

## F Aménagements et finitions

### FM Revêtements de murs

#### FMA Pierre naturelle

**FMA020** m² Bardage avec des pièces irrégulières en pierre naturelle.
Bardage sur parement vertical, allant jusqu'à 3 m de hauteur, avec pièces irrégulières de quartzite, d'entre 1 et 2 cm d'épaisseur, finition naturelle, pose avec du mortier de ciment blanc BL-II/A-L 42,5 R M-10 et jointoyées avec le même matériau. Comprend la préparation préalable des pierres et du parement support et le nettoyage final.
Inclut: Préparation de la surface support. Préparation des pièces. Mise en place des pièces. Jointoiement. Nettoyage.
Critère pour le métré: Surface mesurée selon documentation graphique du Projet, en déduisant les ouvertures de surface supérieure à 1 m², en ajoutant en échange la surface de la partie intérieure de l'ouverture, correspondant au développement des jambages et des linteaux.
Critère pour le mémoire: On mesurera la surface réellement exécutée selon les spécifications du Projet, en déduisant les ouvertures de surface supérieure à 1 m², en ajoutant en échange la surface de la partie intérieure du vide, correspondant au développement des jambages et des linteaux.

| Code | U | Désignation | Quantité | Prix | Montant |
|---|---|---|---|---|---|
| mt19cir010d | m² | Pièces irrégulières de quartzite, d'entre 1 et 2 cm d'épaisseur, finition naturelle. (matériau) | 1 | 20068.78 | 20068.780 |
| mt09mob010b | m³ | Mortier de ciment blanc BL-II/A-L 42,5 R, type M-10, confectionné sur site avec 380 kg/m³ de ciment et une proportion en volume 1/4. (matériau) | 0.03 | 77896.2 | 2336.886 |
| mo022 | h | Compagnon professionnel III/CP2 poseur de pierre naturelle. (main-d'œuvre) | 1.593 | 4151.67 | 6613.610 |
| mo060 | h | Ouvrier professionnel II/OP poseur de pierre naturelle. (main-d'œuvre) | 1.593 | 2661.82 | 4240.279 |
| % | % | Frais de chantier des unités d'ouvrage | 2 % | 33259.555 | 665.191 |
|  |  | Coûts directs |  |  | 33924.746 |

Déchets:
- pose: mt19cir010d Pièces irrégulières de quartzite, d'entre 1 et 2 cm d'épaisseur, finition naturelle; facteur de déchet 0.0385
- pose: mt09mob010b; facteur de déchet 0.0044387

## Ressources

**mt19cir010d** m² Pièces irrégulières de quartzite, d'entre 1 et 2 cm d'épaisseur, finition naturelle
Données techniques: Coût énergétique 94.394 MJ; Émission de CO2 3.219 kg; Code CED 01 04 13; Masse de l'élément 39.75 kg; Volume 0.0265 m3
Déchets:
- emballage: re170201 Bois. (composant de déchet); quantité 0.031 kg; Code CED 17 02 01; Masse de l'élément 1 kg; Volume 0.000909 m3
- emballage: re170203 Plastique. (composant de déchet); quantité 0.02 kg; Code CED 17 02 03; Masse de l'élément 1 kg; Volume 0.001667 m3

**mt09mob010b** m³ Mortier de ciment blanc BL-II/A-L 42,5 R
Données techniques: Coût énergétique 3724.000 MJ; Émission de CO2 323.000 kg; Code CED 17 01 01; Masse de l'élément 1900 kg; Volume 1.266667 m3
