# Profilé décoratif dans un carrelage mural

- Propriété du fichier: CYPE Ingenieros S.A.
- Format: FIEBDC-3/2016
- Logiciel: Générateur de prix de la construction. CYPE Ingenieros, S.A.
- Date: 09/04/2024
- Zone géographique: Gabon
- Devise: XAF
- Coûts indirects: 3 %
- Frais généraux: 13 %
- Bénéfice: 6 %
- TVA: 18 %

## F Aménagements et finitions

### FM Revêtements de murs

#### FMC Carrelage

**FMC140** m Profilé décoratif dans un carrelage mural.
Listel avec profilé de section carrée en acier inoxydable AISI 304, finition très brillante, dans un carrelage mural de 12 mm d'épaisseur. SUPPORT: parement vertical, de plus de 3 m de hauteur. POSE: avec le même matériau que les pièces en terre cuite.
Inclut: Implantation. Découpe du profilé. Mise en place du profilé. Nettoyage final.
Critère pour le métré: Longueur mesurée selon documentation graphique du Projet, sans inclure les largeurs de passage.
Critère pour le mémoire: On mesurera la longueur réellement exécutée selon les spécifications du Projet.

| Code | U | Désignation | Quantité | Prix | Montant |
|---|---|---|---|---|---|
| mt19awa140ec | m | Profilé de section carrée en acier inoxydable AISI 304, finition très brillante de 2,5 m de longueur, pour un usage décoratif dans les revêtements avec des pièces en terre cuite de 12 mm d'épaisseur. (matériau) | 1.05 | 15509.79 | 16285.280 |
| mo024 | h | Compagnon professionnel III/CP2 carreleur en revêtements muraux. (main-d'œuvre) | 0.183 | 4151.67 | 759.756 |
| % | % | Frais de chantier des unités d'ouvrage | 2 % | 17045.036 | 340.901 |
|  |  | Coûts directs |  |  | 17385.937 |
