# Réparation des fissures sur un parement intérieur enduit

- Propriété du fichier: CYPE Ingenieros S.A.
- Format: FIEBDC-3/2016
- Logiciel: Générateur de prix de la construction. CYPE Ingenieros, S.A.
- Date: 20/09/2024
- Zone géographique: Gabon
- Devise: XAF
- Coûts indirects: 3 %
- Frais généraux: 13 %
- Bénéfice: 6 %
- TVA: 18 %

## F Aménagements et finitions

### FN Enduits traditionnels et stucs

#### FNR Réparations

**FNR010** m² Réparation des fissures sur un parement intérieur enduit.
Réparation des fissures sur le parement vertical intérieur jusqu'à 3 m de hauteur, enduit avec du mortier de ciment, par piquage du revêtement avec des moyens manuels, application de mortier de ciment M-5 à vue avec finition superficielle rugueuse, pour servir de base à un futur revêtement, renforcé avec maille en fibre de verre tissée, avec imprégnation en PVC, de 10x10 mm de vide de maille, anti-alcalin, de 115 à 125 g/m² et 500 µm d'épaisseur. Comprend le nettoyage préalable de la surface à réparer, les révisions, le séchage, le nettoyage final, le retrait, l'entassement et le chargement manuel des décombres dans le camion ou la benne.
Inclut: Nettoyage préalable de la surface à réparer. Piquage manuel. Application de mortier. Mise en place de la maille. Finition superficielle. Séchage. Nettoyage final. Chargement des décombres dans le camion ou la benne.
Critère pour le métré: Surface mesurée selon documentation graphique du Projet.
Critère pour le mémoire: On mesurera la surface réellement exécutée selon les spécifications du Projet.

| Code | U | Désignation | Quantité | Prix | Montant |
|---|---|---|---|---|---|
| mt09mor010c | m³ | Mortier de ciment CEM II/B-P 32,5 N type M-5, confectionné sur site avec 250 kg/m³ de ciment et une proportion en volume 1/6. (matériau) | 0.015 | 85237.09 | 1278.556 |
| mt09var030a | m² | Maille en fibre de verre tissée, avec imprégnation en PVC, de 10x10 mm de vide de maille, anti-alcalin, de 115 à 125 g/m² et 500 µm d'épaisseur, pour armer des enduits traditionnels, enduits de ciment et mortiers. (matériau) | 1.05 | 1145.86 | 1203.153 |
| mo020 | h | Compagnon professionnel III/CP2 construction. (main-d'œuvre) | 0.542 | 4151.67 | 2250.205 |
| mo113 | h | Ouvrier d'exécution I/OE1 construction. (main-d'œuvre) | 0.964 | 2561.25 | 2469.045 |
| % | % | Frais de chantier des unités d'ouvrage | 2 % | 7200.959 | 144.019 |
|  |  | Coûts directs |  |  | 7344.978 |

Déchets:
- pose: mt09mor010c; facteur de déchet 0.0036
- pose: mt09var030a; facteur de déchet 0.055

## Ressources

**mt09mor010c** m³ Mortier de ciment CEM II/B-P 32,5 N type M-5
Données techniques: Coût énergétique 3724.000 MJ; Émission de CO2 323.000 kg; Code CED 17 01 01; Masse de l'élément 1900 kg; Volume 1.266667 m3

**mt09var030a** m² Maille en fibre de verre tissée
Données techniques: Coût énergétique 10.710 MJ; Émission de CO2 0.527 kg; Code CED 17 02 03; Masse de l'élément 0.12 kg; Volume 0.0002 m3
Déchets:
- emballage: re170203 Plastique. (composant de déchet); quantité 0.024 kg; Code CED 17 02 03; Masse de l'élément 1 kg; Volume 0.001667 m3
