# Peinture de polyuréthane aliphatique, dans l'industrie avec sollicitations chimiques

- Propriété du fichier: CYPE Ingenieros S.A.
- Format: FIEBDC-3/2016
- Logiciel: Générateur de prix de la construction. CYPE Ingenieros, S.A.
- Date: 09/04/2024
- Zone géographique: Gabon
- Devise: XAF
- Coûts indirects: 3 %
- Frais généraux: 13 %
- Bénéfice: 6 %
- TVA: 18 %

## F Aménagements et finitions

### FP Peintures

#### FPH Peintures à haute résistance chimique

**FPH020** m² Peinture de polyuréthane aliphatique, dans l'industrie avec sollicitations chimiques.
Application manuelle d'une couche de peinture pour intérieur et extérieur, à base de polyuréthane aliphatique, couleur à choisir, finition mate, texture lisse, (rendement: 0,1 kg/m² par couche), application préalable d'une couche de peinture pour intérieur et extérieur, à base de polyuréthane aliphatique, finition brillante, diluée avec 10 à 15% de diluante; sur surface support en béton, dans l'industrie avec sollicitations chimiques.
Inclut: Nettoyage général de la surface support. Préparation du mélange. Application d'une couche de fond. Application d'une couche de finition.
Critère pour le métré: Surface mesurée selon documentation graphique du Projet, avec le même critère que le support de base.
Critère pour le mémoire: On mesurera la surface réellement exécutée selon les spécifications du Projet, avec le même critère que le support de base.

| Code | U | Désignation | Quantité | Prix | Montant |
|---|---|---|---|---|---|
| mt27ppp010rb | kg | Peinture pour intérieur et extérieur, à deux composants à base de polyuréthane aliphatique, couleur à choisir, finition mate, texture lisse, résistante aux intempéries et a l'abrasion; à appliquer à la brosse, au rouleau ou au pistolet. (matériau) | 0.1 | 12481.45 | 1248.145 |
| mt27ppp020c | kg | Peinture pour intérieur et extérieur, à deux composants à base de polyuréthane aliphatique, finition brillante, texture lisse, résistante aux intempéries et a l'abrasion; à appliquer à la brosse, au rouleau ou au pistolet. (matériau) | 0.093 | 11746.99 | 1092.470 |
| mt27pxp050b | kg | Diluante, à base de dissolvants organiques. (matériau) | 0.007 | 9549.31 | 66.845 |
| mo038 | h | Compagnon professionnel III/CP2 peintre. (main-d'œuvre) | 0.21 | 4151.67 | 871.851 |
| mo076 | h | Ouvrier professionnel II/OP peintre. (main-d'œuvre) | 0.21 | 2661.82 | 558.982 |
| % | % | Frais de chantier des unités d'ouvrage | 2 % | 3838.293 | 76.766 |
|  |  | Coûts directs |  |  | 3915.059 |
