# Protection de sommet, en caoutchouc nitrile. Mise en place sur le mobilier

- Propriété du fichier: CYPE Ingenieros S.A.
- Format: FIEBDC-3/2016
- Logiciel: Générateur de prix de la construction. CYPE Ingenieros, S.A.
- Date: 20/09/2024
- Zone géographique: Gabon
- Devise: XAF
- Coûts indirects: 3 %
- Frais généraux: 13 %
- Bénéfice: 6 %
- TVA: 18 %

## F Aménagements et finitions

### FR Protections

#### FRM Protections de mobilier

**FRM010** m Protection de sommet, en caoutchouc nitrile. Mise en place sur le mobilier.
Protection de sommet, autoadhésive, en caoutchouc nitrile, avec ailes de 3x3 cm, couleur grise. Mise en place sur le mobilier.
Inclut: Préparation et nettoyage de la surface support. Implantation. Découpe des pièces. Mise en place.
Critère pour le métré: Longueur mesurée selon documentation graphique du Projet.
Critère pour le mémoire: On mesurera la longueur réellement exécutée selon les spécifications du Projet.

| Code | U | Désignation | Quantité | Prix | Montant |
|---|---|---|---|---|---|
| mt53pdi210a | m | Protection de sommet, autoadhésive, en caoutchouc nitrile, avec ailes de 3x3 cm, couleur grise, fournie en rouleaux de 500 cm de longueur, à placer sur le mobilier. (matériau) | 1.05 | 5810.14 | 6100.647 |
| mo080 | h | Ouvrier professionnel II/OP monteur. (main-d'œuvre) | 0.06 | 2661.82 | 159.709 |
| % | % | Frais de chantier des unités d'ouvrage | 2 % | 6260.356 | 125.207 |
|  |  | Coûts directs |  |  | 6385.563 |
