# Arrêt pour porte intérieure. Mise en place sur le sol

- Propriété du fichier: CYPE Ingenieros S.A.
- Format: FIEBDC-3/2016
- Logiciel: Générateur de prix de la construction. CYPE Ingenieros, S.A.
- Date: 09/04/2024
- Zone géographique: Gabon
- Devise: XAF
- Coûts indirects: 3 %
- Frais généraux: 13 %
- Bénéfice: 6 %
- TVA: 18 %

## F Aménagements et finitions

### FR Protections

#### FRO Protections de portes

**FRO010** U Arrêt pour porte intérieure. Mise en place sur le sol.
Butoir pour porte intérieure, type caoutchouc, pour mise en place sur le sol, couleur beige, fixé avec vis.
Inclut: Implantation des points de fixation. Montage et fixation.
Critère pour le métré: Nombre d'unités prévues, selon documentation graphique du Projet.
Critère pour le mémoire: On mesurera le nombre d'unités réellement mises en place selon les spécifications du Projet.

| Code | U | Désignation | Quantité | Prix | Montant |
|---|---|---|---|---|---|
| mt53pdi050cd | U | Butoir pour porte intérieure, type caoutchouc, pour mise en place sur le sol, couleur beige. (matériau) | 1 | 1055.03 | 1055.030 |
| mt12ppl016 | U | Vis autoformeuse protégée contre l'oxydation. (matériau) | 1 | 35.79 | 35.790 |
| mo080 | h | Ouvrier professionnel II/OP monteur. (main-d'œuvre) | 0.06 | 2661.82 | 159.709 |
| % | % | Frais de chantier des unités d'ouvrage | 2 % | 1250.529 | 25.011 |
|  |  | Coûts directs |  |  | 1275.540 |

Déchets:
- pose: mt12ppl016 Vis autoformeuse protégée contre l'oxydation; facteur de déchet 0.00538462

## Ressources

**mt53pdi050cd** U Butoir pour porte intérieure, type caoutchouc, pour mise en place sur le sol, couleur beige
Données techniques: Coût énergétique 2.284 MJ; Émission de CO2 0.110 kg
Déchets:
- emballage: re150101 Emballages en papier et en carton. (composant de déchet); quantité 0.009 kg; Code CED 15 01 01; Masse de l'élément 1 kg; Volume 0.001333 m3
- emballage: re170203 Plastique. (composant de déchet); quantité 0.005 kg; Code CED 17 02 03; Masse de l'élément 1 kg; Volume 0.001667 m3

**mt12ppl016** U Vis autoformeuse protégée contre l'oxydation
Données techniques: Coût énergétique 0.062 MJ; Émission de CO2 0.010 kg; Code CED 17 04 05; Masse de l'élément 0.0013 kg
Déchets:
- emballage: re150101 Emballages en papier et en carton; quantité 0.001 kg
