# Arrêt pour porte intérieure. Mise en place sur le sol

- Propriété du fichier: CYPE Ingenieros S.A.
- Format: FIEBDC-3/2016
- Logiciel: Générateur de prix de la construction. CYPE Ingenieros, S.A.
- Date: 09/04/2024
- Zone géographique: Gabon
- Devise: XAF
- Coûts indirects: 3 %
- Frais généraux: 13 %
- Bénéfice: 6 %
- TVA: 18 %

## F Aménagements et finitions

### FR Protections

#### FRO Protections de portes

**FRO010** U Arrêt pour porte intérieure. Mise en place sur le sol.
Butoir pour porte intérieure, type quart de sphère, pour mise en place sur le sol, imitation or, fixé avec vis.
Inclut: Implantation des points de fixation. Montage et fixation.
Critère pour le métré: Nombre d'unités prévues, selon documentation graphique du Projet.
Critère pour le mémoire: On mesurera le nombre d'unités réellement mises en place selon les spécifications du Projet.

| Code | U | Désignation | Quantité | Prix | Montant |
|---|---|---|---|---|---|
| mt53pdi050fh | U | Butoir pour porte intérieure, type quart de sphère, pour mise en place sur le sol, imitation or. (matériau) | 1 | 4463.58 | 4463.580 |
| mt12ppl016 | U | Vis autoformeuse protégée contre l'oxydation. (matériau) | 1 | 35.79 | 35.790 |
| mo080 | h | Ouvrier professionnel II/OP monteur. (main-d'œuvre) | 0.06 | 2661.82 | 159.709 |
| % | % | Frais de chantier des unités d'ouvrage | 2 % | 4659.079 | 93.182 |
|  |  | Coûts directs |  |  | 4752.261 |

Déchets:
- pose: mt12ppl016 Vis autoformeuse protégée contre l'oxydation; facteur de déchet 0.00538462

## Ressources

**mt53pdi050fh** U Butoir pour porte intérieure, type quart de sphère, pour mise en place sur le sol, imitation or
Données techniques: Coût énergétique 5.203 MJ; Émission de CO2 0.332 kg
Déchets:
- emballage: re150101 Emballages en papier et en carton. (composant de déchet); quantité 0.09 kg; Code CED 15 01 01; Masse de l'élément 1 kg; Volume 0.001333 m3
- emballage: re170203 Plastique. (composant de déchet); quantité 0.045 kg; Code CED 17 02 03; Masse de l'élément 1 kg; Volume 0.001667 m3

**mt12ppl016** U Vis autoformeuse protégée contre l'oxydation
Données techniques: Coût énergétique 0.062 MJ; Émission de CO2 0.010 kg; Code CED 17 04 05; Masse de l'élément 0.0013 kg
Déchets:
- emballage: re150101 Emballages en papier et en carton; quantité 0.001 kg
