# Protection anti pince-doigts pour porte intérieure, en film de polypropylène. Mise en place sur le cadre et sur le vantail de la porte

- Propriété du fichier: CYPE Ingenieros S.A.
- Format: FIEBDC-3/2016
- Logiciel: Générateur de prix de la construction. CYPE Ingenieros, S.A.
- Date: 09/04/2024
- Zone géographique: Gabon
- Devise: XAF
- Coûts indirects: 3 %
- Frais généraux: 13 %
- Bénéfice: 6 %
- TVA: 18 %

## F Aménagements et finitions

### FR Protections

#### FRO Protections de portes

**FRO050** U Protection anti pince-doigts pour porte intérieure, en film de polypropylène. Mise en place sur le cadre et sur le vantail de la porte.
Protection anti pince-doigts pour porte intérieure, de membrane de polypropylène translucide, flexible, de 0,8 mm d'épaisseur, 1200 mm de hauteur et 90° d'ouverture, à placer sur le cadre et sur le vantail de la porte, avec guides latéraux autoadhésifs, en aluminium.
Inclut: Implantation. Montage et fixation.
Critère pour le métré: Nombre d'unités prévues, selon documentation graphique du Projet.
Critère pour le mémoire: On mesurera le nombre d'unités réellement mises en place selon les spécifications du Projet.

| Code | U | Désignation | Quantité | Prix | Montant |
|---|---|---|---|---|---|
| mt53pdi053a | U | Protection anti pince-doigts pour porte intérieure, de membrane de polypropylène translucide, flexible, de 0,8 mm d'épaisseur, 1200 mm de hauteur et 90° d'ouverture, à placer sur le cadre et sur le vantail de la porte, avec guides latéraux autoadhésifs, en aluminium. (matériau) | 1 | 22427.14 | 22427.140 |
| mo080 | h | Ouvrier professionnel II/OP monteur. (main-d'œuvre) | 0.119 | 2661.82 | 316.757 |
| % | % | Frais de chantier des unités d'ouvrage | 2 % | 22743.897 | 454.878 |
|  |  | Coûts directs |  |  | 23198.775 |
