# Plinthe laminée

- Propriété du fichier: CYPE Ingenieros S.A.
- Format: FIEBDC-3/2016
- Logiciel: Générateur de prix de la construction. CYPE Ingenieros, S.A.
- Date: 21/09/2024
- Zone géographique: Gabon
- Devise: XAF
- Coûts indirects: 3 %
- Frais généraux: 13 %
- Bénéfice: 6 %
- TVA: 18 %

## F Aménagements et finitions

### FS Revêtements de sols

#### FSL Laminés

**FSL020** m Plinthe laminée.
Plinthe en MDF, de 58x12 mm, recouvert avec un film plastique imitation bois, couleur à choisir, fixé au parement via clous. Comprend la cire de remplissage pour le bouchage des orifices.
Inclut: Implantation. Découpe des pièces. Fixation des pièces sur le parement. Bouchage des orifices. Résolution des coins et des rencontres.
Critère pour le métré: Longueur mesurée selon documentation graphique du Projet, sans inclure les largeurs de passage. Le métré par casses et découpes n'a pas été augmenté, puisque 5% de pièces de plus ont été considérées dans la décomposition.
Critère pour le mémoire: On mesurera la longueur réellement exécutée selon les spécifications du Projet.

| Code | U | Désignation | Quantité | Prix | Montant |
|---|---|---|---|---|---|
| mt18rma040b | m | Plinthe en MDF, de 58x12 mm, recouvert avec un film plastique imitation bois, couleur à choisir, et résistance à l'abrasion AC3, selon NF EN 13329. (matériau) | 1.05 | 2587.29 | 2716.655 |
| mt18mva150a | U | Clou en acier galvanisé avec tête perdue, de 1,4 mm de diamètre et 25 mm de longueur. (matériau) | 2.5 | 17.25 | 43.125 |
| mt22www080 | kg | Cire de remplissage, pour couvrir les défauts superficiels du bois. (matériau) | 0.008 | 55488.91 | 443.911 |
| mo028 | h | Compagnon professionnel III/CP2 poseur de sols laminés. (main-d'œuvre) | 0.16 | 4151.67 | 664.267 |
| % | % | Frais de chantier des unités d'ouvrage | 2 % | 3867.958 | 77.359 |
|  |  | Coûts directs |  |  | 3945.317 |

Déchets:
- pose: mt18rma040b; facteur de déchet 0.0130216

## Ressources

**mt18rma040b** m Plinthe en MDF, de 58x12 mm
Données techniques: Coût énergétique 63.101 MJ; Émission de CO2 -0.851 kg; Code CED 17 02 01; Masse de l'élément 0.463 kg; Volume 0.000421 m3
Déchets:
- emballage: re170203 Plastique. (composant de déchet); quantité 0.002 kg; Code CED 17 02 03; Masse de l'élément 1 kg; Volume 0.001667 m3
