# Sol industriel en béton traité superficiellement avec recouvrement cémenteux

- Propriété du fichier: CYPE Ingenieros S.A.
- Format: FIEBDC-3/2016
- Logiciel: Générateur de prix de la construction. CYPE Ingenieros, S.A.
- Date: 21/09/2024
- Zone géographique: Gabon
- Devise: XAF
- Coûts indirects: 3 %
- Frais généraux: 13 %
- Bénéfice: 6 %
- TVA: 18 %

## F Aménagements et finitions

### FS Revêtements de sols

#### FSM Béton et mortier

**FSM040** m² Sol industriel en béton traité superficiellement avec recouvrement cémenteux.
Sol industriel, apte pour sous-sols, constitué de: dallage en béton avec ajout de fibres de 20 cm d'épaisseur, réalisé avec béton non armé confectionné sur le chantier BCN: CPJ-CEM II/A 32,5 - P - B 16 - 15/25 - E: 1 - NA - P 18-305, coulage avec des moyens manuels avec un contenu de fibres sans fonction structurale, fibres de verre résistant aux alcalins (AR) de 2 kg/m³, extension et vibrage manuel via règle vibrante; et application sur le béton frais de couche de roulement en mortier durcisseur CT - C60 - F10 - A6, selon NF EN 13813, couleur grise (5 kg/m²), avec finition superficielle via lissage et polissage mécaniques.
Critère d'évaluation économique: Le prix ne comprend ni la base du dallage ni l'exécution et le scellement des joints.
Inclut: Préparation de la surface d'appui du béton. Implantation des joints de construction et de dilatation. Application des niveaux à l'aide de guides en béton ou de règles. Arrosage de la surface de base. Préparation du béton. Coulage, extension et vibrage du béton. Résolution des rencontres et des points singuliers. Saupoudrage manuel sur le béton frais. Finition à la lisseuse mécanique sur la surface. Polissage mécanique. Séchage du béton. Nettoyage final du revêtement.
Critère pour le métré: Surface mesurée en projection horizontale, selon documentation graphique du Projet.
Critère pour le mémoire: On mesurera, en projection horizontale, la surface réellement exécutée selon les spécifications du Projet.

| Code | U | Désignation | Quantité | Prix | Montant |
|---|---|---|---|---|---|
| mt08aaa010a | m³ | Eau. (matériau) | 0.038 | 1108.9 | 42.138 |
| mt01arg000a | m³ | Sable criblé. (matériau) | 0.09 | 17045.54 | 1534.099 |
| mt01arg001ar | m³ | Gros granulats homogénéisés, de taille maximale 15/25 mm. (matériau) | 0.169 | 18203.12 | 3076.327 |
| mt08cem000a | kg | Ciment gris en sacs. (matériau) | 72.975 | 80.58 | 5880.326 |
| mt08fic020b | kg | Fibres de verre résistant aux alcalins (AR), avec un contenu minimum de zirconium de 17,1%, de 13 mm de longueur et 13,5 microns de diamètre, avec 100 filaments par brin liés entre eux par un adhésif, limite élastique 74000 N/mm², résistance à la traction 1620 MPa, pour prévenir les fissures par retrait dans les éléments en béton, selon NF EN 15422. (matériau) | 0.4 | 6453.77 | 2581.508 |
| mt09bnc010b | kg | Mortier durcisseur, CT - C60 - F10 - A6, selon NF EN 13813, couleur grise, composé de ciment, granulats sélectionnés à quartz, pigments organiques et additifs, de basse porosité, avec une densité apparente de 1330 kg/m³, avec résistance aux huiles et à l'essence, une résistance à la compression de 75000 kN/m² et une résistance à l'abrasion selon la méthode Böhme NF EN 13892-3 de 6 cm³ / 50 cm². (matériau) | 5 | 451.76 | 2258.800 |
| mq04dua020b | h | Dumper à décharge frontale de 2 t de charge utile. (matériel) | 0.045 | 5543.67 | 249.465 |
| mq06vib020 | h | Règle vibrante de 3 m. (matériel) | 0.037 | 2792.77 | 103.332 |
| mq06fra010 | h | Lisseuse mécanique à béton. (matériel) | 0.643 | 3031.98 | 1949.563 |
| mq06aca030 | h | Polisseuse pour revêtements en béton, composée de plateaux rotationnels auxquels est couplée une série de meules abrasives diamantées, refroidies avec de l'eau, avec système d'aspiration. (matériel) | 0.232 | 7570.06 | 1756.254 |
| mo121 | h | Compagnon professionnel III/CP2 chapiste spécialisé en revêtements de sols industriels. (main-d'œuvre) | 0.742 | 4151.67 | 3080.539 |
| mo122 | h | Ouvrier professionnel II/OP chapiste spécialisé en revêtements de sols industriels. (main-d'œuvre) | 1.503 | 2661.82 | 4000.715 |
| % | % | Frais de chantier des unités d'ouvrage | 2 % | 26513.066 | 530.261 |
|  |  | Coûts directs |  |  | 27043.327 |

Déchets:
- pose: mt01arg000a Sable criblé; facteur de déchet 0.003
- pose: mt01arg001ar Gros granulats homogénéisés, de taille maximale 15/25 mm; facteur de déchet 0.00662338
- pose: mt08cem000a Ciment gris en sacs; facteur de déchet 0.00756
- pose: mt09bnc010b; facteur de déchet 0.0063

## Ressources

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt09bnc010b** kg Mortier durcisseur
Données techniques: Coût énergétique 2.394 MJ; Émission de CO2 0.194 kg; Code CED 17 01 01; Masse de l'élément 1 kg; Volume 0.000667 m3
Déchets:
- emballage: re150101 Emballages en papier et en carton; quantité 0.014 kg
- emballage: re170201 Bois; quantité 0.001 kg
- emballage: re170203 Plastique; quantité 0.003 kg
