# Désolidarisation sous revêtement de sol en céramique ou en pierre naturelle, avec nattes d'élastomère à cellules fermées

- Propriété du fichier: CYPE Ingenieros S.A.
- Format: FIEBDC-3/2016
- Logiciel: Générateur de prix de la construction. CYPE Ingenieros, S.A.
- Date: 21/09/2024
- Zone géographique: Gabon
- Devise: XAF
- Coûts indirects: 3 %
- Frais généraux: 13 %
- Bénéfice: 6 %
- TVA: 18 %

## F Aménagements et finitions

### FS Revêtements de sols

#### FSO Désolidarisation, imperméabilisation et isolation sous revêtement

**FSO020** m² Désolidarisation sous revêtement de sol en céramique ou en pierre naturelle, avec nattes d'élastomère à cellules fermées.
Désolidarisation sous revêtement de sol en céramique ou en pierre naturelle, avec natte de désolidarisation en élastomère à cellules fermées, de 1,51 mm d'épaisseur, avec les deux faces revêtues de fibres en polypropylène, fixée au support avec du mortier-colle amélioré, C2 TE S1, selon NF EN 12004, déformable, avec résistance au glissement et temps ouvert allongé, couleur grise, étendu avec une truelle dentée.
Inclut: Coupe et préparation de la natte de désolidarisation. Extension du mortier-colle sur la surface support. Mise en place de la natte de désolidarisation.
Critère pour le métré: Surface mesurée selon documentation graphique du Projet.
Critère pour le mémoire: On mesurera la surface réellement exécutée selon les spécifications du Projet.

| Code | U | Désignation | Quantité | Prix | Montant |
|---|---|---|---|---|---|
| mt09mcm060a | kg | Mortier-colle amélioré, C2 TE S1, selon NF EN 12004, déformable, avec résistance au glissement et temps ouvert allongé, couleur grise, à base de ciment, granulats de granulométrie fine, résines synthétiques et additifs spéciaux, avec propriétés thixotropiques et à durcissement sans retrait. (matériau) | 2 | 613.11 | 1226.220 |
| mt15rev185a | m² | Natte de désolidarisation en élastomère à cellules fermées, de 1,51 mm d'épaisseur, avec les deux faces revêtues de fibres en polypropylène. (matériau) | 1.05 | 10231.11 | 10742.666 |
| mo029 | h | Compagnon professionnel III/CP2 poseur de membranes d'étanchéité. (main-d'œuvre) | 0.121 | 4151.67 | 502.352 |
| mo067 | h | Ouvrier professionnel II/OP poseur de membranes d'étanchéité. (main-d'œuvre) | 0.121 | 2661.82 | 322.080 |
| % | % | Frais de chantier des unités d'ouvrage | 2 % | 12793.318 | 255.866 |
|  |  | Coûts directs |  |  | 13049.184 |

Déchets:
- pose: mt09mcm060a; facteur de déchet 0.07

## Ressources

**mt09mcm060a** kg Mortier-colle amélioré
Données techniques: Coût énergétique 3.871 MJ; Émission de CO2 0.344 kg; Code CED 17 09 04; Masse de l'élément 1 kg; Volume 0.000667 m3
Déchets:
- emballage: re170203 Plastique. (composant de déchet); quantité 0.003 kg; Code CED 17 02 03; Masse de l'élément 1 kg; Volume 0.001667 m3
