# Grenaillage mécanique d'un sol en béton

- Propriété du fichier: CYPE Ingenieros S.A.
- Format: FIEBDC-3/2016
- Logiciel: Générateur de prix de la construction. CYPE Ingenieros, S.A.
- Date: 21/09/2024
- Zone géographique: Gabon
- Devise: XAF
- Coûts indirects: 3 %
- Frais généraux: 13 %
- Bénéfice: 6 %
- TVA: 18 %

## F Aménagements et finitions

### FS Revêtements de sols

#### FSP Préparation pour réparation

**FSP050** m² Grenaillage mécanique d'un sol en béton.
Préparation d'un sol en béton par grenaillage mécanique, en obtenant une rugosité d'environ 2 mm, en supprimant les anciennes couches, les laits superficiels, les peintures ou tout autre type de graisse ou de saleté, et en augmentant la porosité superficielle du béton, pour l'application postérieure d'un revêtement (non compris dans ce prix). Comprend le nettoyage et le ramassage de la poussière et des restes générés par aspiration mécanique, l'entassement, l'enlèvement et le chargement dans le camion ou la benne.
Inclut: Grenaillage mécanique du béton. Nettoyage de la surface support. Retrait et entassement des restes générés. Chargement des restes générés dans le camion ou la benne.
Critère pour le métré: Surface mesurée selon documentation graphique du Projet.
Critère pour le mémoire: On mesurera la surface réellement exécutée selon les spécifications du Projet, en déduisant la surface occupée par les poteaux situés dans le périmètre.

| Code | U | Désignation | Quantité | Prix | Montant |
|---|---|---|---|---|---|
| mq06aca020 | h | Équipement de sablage pour revêtement de sol en béton, avec système d'aspiration. (matériel) | 0.139 | 5606.46 | 779.298 |
| mq08gel010k | h | Groupe électrogène insonorisé, triphasé, de 45 kVA de puissance. (matériel) | 0.139 | 2874.1 | 399.500 |
| mo020 | h | Compagnon professionnel III/CP2 construction. (main-d'œuvre) | 0.16 | 4151.67 | 664.267 |
| mo112 | h | Ouvrier d'exécution I/OE2 construction. (main-d'œuvre) | 0.16 | 2603.16 | 416.506 |
| mo113 | h | Ouvrier d'exécution I/OE1 construction. (main-d'œuvre) | 0.08 | 2561.25 | 204.900 |
| % | % | Frais de chantier des unités d'ouvrage | 2 % | 2464.471 | 49.289 |
|  |  | Coûts directs |  |  | 2513.760 |

Déchets:
- démolition: ruo170101 Béton (bétons, mortiers et préfabriqués). (composant de déchet); quantité 4.6 kg; Code CED 17 01 01; Masse de l'élément 1 kg; Volume 0.000667 m3
