# Nez de marche en bois

- Propriété du fichier: CYPE Ingenieros S.A.
- Format: FIEBDC-3/2016
- Logiciel: Générateur de prix de la construction. CYPE Ingenieros, S.A.
- Date: 09/04/2024
- Zone géographique: Gabon
- Devise: XAF
- Coûts indirects: 3 %
- Frais généraux: 13 %
- Bénéfice: 6 %
- TVA: 18 %

## F Aménagements et finitions

### FY Revêtements d'escaliers

#### FYN Nez de marches

**FYN080** U Nez de marche en bois.
Réalisation d'un arrêt de marches, via nez de marche de 1200 mm de longueur, formé de profilé en aluminium, avec revêtement en bois de hêtre, de 65 mm de largeur et 33 mm de hauteur. Comprend le nettoyage et la préparation de la surface support, l'implantation et la fixation du profilé avec un adhésif et la résolution des liaisons. Ne comprend pas le ponçage de la surface et le nettoyage postérieur, l'impression ni le vernissage.
Inclut: Nettoyage et préparation de la surface support. Implantation. Découpe, mise en place et fixation du profilé. Résolution des liaisons.
Critère pour le métré: Longueur mesurée selon documentation graphique du Projet.
Critère pour le mémoire: On mesurera la longueur réellement exécutée selon les spécifications du Projet.

| Code | U | Désignation | Quantité | Prix | Montant |
|---|---|---|---|---|---|
| mt18rpe100d | U | Nez de marche de 1200 mm de longueur, formé de profilé en aluminium, avec revêtement en bois de hêtre, de 65 mm de largeur et 33 mm de hauteur. (matériau) | 1 | 18542.27 | 18542.270 |
| mo023 | h | Compagnon professionnel III/CP2 carreleur en revêtements de sols. (main-d'œuvre) | 0.065 | 4151.67 | 269.859 |
| % | % | Frais de chantier des unités d'ouvrage | 2 % | 18812.129 | 376.243 |
|  |  | Coûts directs |  |  | 19188.372 |

## Ressources

**mt18rpe100d** U Nez de marche de 1200 mm de longueur
Données techniques: Coût énergétique 231.281 MJ; Émission de CO2 0.813 kg
Déchets:
- emballage: re170203 Plastique. (composant de déchet); quantité 0.102 kg; Code CED 17 02 03; Masse de l'élément 1 kg; Volume 0.001667 m3
- emballage: re170604 Matériaux d'isolation distincts de ceux spécifiés dans les codes 17 06 01 et 17 06 03. (composant de déchet); quantité 0.023 kg; Code CED 17 06 04; Masse de l'élément 1 kg; Volume 0.001667 m3
