# Banc en bois pour vestiaire

- Propriété du fichier: CYPE Ingenieros S.A.
- Format: FIEBDC-3/2016
- Logiciel: Générateur de prix de la construction. CYPE Ingenieros, S.A.
- Date: 20/09/2024
- Zone géographique: Gabon
- Devise: XAF
- Coûts indirects: 3 %
- Frais généraux: 13 %
- Bénéfice: 6 %
- TVA: 18 %

## F Aménagements et finitions

### FZ Zones communes

#### FZV Vestiaires

**FZV030** U Banc en bois pour vestiaire.
Banc pour vestiaire avec dossier et range-chaussures, de 1000 mm de longueur, 380 mm de profondeur et 810 mm de hauteur, constitué de siège à trois planches, dossier à une planche et range-chaussures à deux planches, en bois de pin des Flandres vernis, de 90x20 mm de section, fixés à une structure tubulaire en acier, de 35x35 mm de section, peinte avec de la résine époxy/polyester couleur blanche. Comprend accessoires de montage. Totalement monté.
Inclut: Implantation. Montage et mise en place du banc.
Critère pour le métré: Nombre d'unités prévues, selon documentation graphique du Projet.
Critère pour le mémoire: On mesurera le nombre d'unités réellement mises en place selon les spécifications du Projet.

| Code | U | Désignation | Quantité | Prix | Montant |
|---|---|---|---|---|---|
| mt45bvg040a | U | Banc pour vestiaire avec dossier et range-chaussures, de 1000 mm de longueur, 380 mm de profondeur et 810 mm de hauteur, constitué de siège à trois planches, dossier à une planche et range-chaussures à deux planches, en bois de pin des Flandres vernis, de 90x20 mm de section, fixés à une structure tubulaire en acier, de 35x35 mm de section, peinte avec de la résine époxy/polyester couleur blanche, y compris accessoires de montage. (matériau) | 1 | 94867.44 | 94867.440 |
| mo011 | h | Compagnon professionnel III/CP2 monteur. (main-d'œuvre) | 0.178 | 4266.11 | 759.368 |
| mo080 | h | Ouvrier professionnel II/OP monteur. (main-d'œuvre) | 0.178 | 2661.82 | 473.804 |
| % | % | Frais de chantier des unités d'ouvrage | 2 % | 96100.612 | 1922.012 |
|  |  | Coûts directs |  |  | 98022.624 |

## Ressources

**mt45bvg040a** U Banc pour vestiaire avec dossier et range-chaussures
Données techniques: Coût énergétique 450.823 MJ; Émission de CO2 -2.847 kg
Déchets:
- emballage: re150101 Emballages en papier et en carton. (composant de déchet); quantité 0.505 kg; Code CED 15 01 01; Masse de l'élément 1 kg; Volume 0.001333 m3
