# Réparation de l'élément structural en maçonnerie de brique en terre cuite, par remplacement des pièces

- Propriété du fichier: CYPE Ingenieros S.A.
- Format: FIEBDC-3/2016
- Logiciel: Générateur de prix de la construction. CYPE Ingenieros, S.A.
- Date: 09/04/2024
- Zone géographique: Gabon
- Devise: XAF
- Coûts indirects: 3 %
- Frais généraux: 13 %
- Bénéfice: 6 %
- TVA: 18 %

## G Structure et gros oeuvre

### GA Transformations et réparations

#### GAM Réparation de murs en brique

**GAM030** m³ Réparation de l'élément structural en maçonnerie de brique en terre cuite, par remplacement des pièces.
Réparation d'un élément structural en maçonnerie 1/2 pied de brique en terre cuite, par remplacement des pièces détériorées par brique perforée apparente en terre cuite, clinker, couleur rouge, 28x13,5x5 cm, joint creux, placé avec du mortier de ciment industriel, couleur grise, M-5, fourni en vrac, réalisée par parties alternées ou dans des pans de dimensions réduites.
Inclut: Nettoyage et préparation de la zone à traiter. Piquage et assainissement des éléments instables. Appui des éléments qui le précisent. Humectage du parement et des briques. Mise en place des briques par rangées à niveau. Jointoiement. Retrait et stockage des décombres. Chargement manuel des décombres dans le camion ou la benne.
Critère pour le métré: Volume mesuré selon documentation graphique du Projet.
Critère pour le mémoire: On mesurera le volume réellement exécuté selon les spécifications du Projet.

| Code | U | Désignation | Quantité | Prix | Montant |
|---|---|---|---|---|---|
| mt05bvk010a | U | Brique perforée apparente en terre cuite, clinker, couleur rouge, 28x13,5x5 cm, pour utilisation en maçonnerie non protégée (pièce en U), densité 1300 kg/m³, selon NF EN 771-1. (matériau) | 425.713 | 401.67 | 170996.141 |
| mt08aaa010a | m³ | Eau. (matériau) | 0.066 | 1108.9 | 73.187 |
| mt09mif010cb | t | Mortier industriel pour maçonnerie, de ciment, couleur grise, catégorie M-5 (résistance à la compression 5 N/mm²), fourni en vrac, selon NF EN 998-2. (matériau) | 0.367 | 37111.03 | 13619.748 |
| mq06mms010 | h | Mélangeuse en continu avec silo, pour mortier industriel à sec, fourni en vrac. (matériel) | 1.617 | 1034.58 | 1672.916 |
| mo020 | h | Compagnon professionnel III/CP2 construction. (main-d'œuvre) | 13.797 | 4151.67 | 57280.591 |
| mo113 | h | Ouvrier d'exécution I/OE1 construction. (main-d'œuvre) | 8.821 | 2561.25 | 22592.786 |
| % | % | Frais de chantier des unités d'ouvrage | 2 % | 266235.369 | 5324.707 |
|  |  | Coûts directs |  |  | 271560.076 |

Déchets:
- pose: mt05bvk010a; facteur de déchet 0.0105
- pose: mt09mif010cb; facteur de déchet 0.0189

## Ressources

**mt05bvk010a** U Brique perforée apparente en terre cuite
Données techniques: Coût énergétique 36.285 MJ; Émission de CO2 0.539 kg; Code CED 17 01 02; Masse de l'élément 2.09 kg; Volume 0.001672 m3
Déchets:
- emballage: re170201 Bois. (composant de déchet); quantité 0.005 kg; Code CED 17 02 01; Masse de l'élément 1 kg; Volume 0.000909 m3
- emballage: re170203 Plastique. (composant de déchet); quantité 0.001 kg; Code CED 17 02 03; Masse de l'élément 1 kg; Volume 0.001667 m3

**mt08aaa010a** m³ Eau
Données techniques: Coût énergétique 60.000 MJ; Émission de CO2 30.000 kg

**mt09mif010cb** t Mortier industriel pour maçonnerie
Données techniques: Coût énergétique 1960.000 MJ; Émission de CO2 170.000 kg; Code CED 17 01 01; Masse de l'élément 1000 kg; Volume 0.666667 m3
