# Pièces spéciales pour plancher surélevé sur vide sanitaire, en béton

- Propriété du fichier: CYPE Ingenieros S.A.
- Format: FIEBDC-3/2016
- Logiciel: Générateur de prix de la construction. CYPE Ingenieros, S.A.
- Date: 09/04/2024
- Zone géographique: Gabon
- Devise: XAF
- Coûts indirects: 3 %
- Frais généraux: 13 %
- Bénéfice: 6 %
- TVA: 18 %

## G Structure et gros oeuvre

### GB Planchers bas

#### GBC Planchers surélevés

**GBC020** U Pièces spéciales pour plancher surélevé sur vide sanitaire, en béton.
Pièce d'arrêt de coulage en bord de module de 30 cm de hauteur, en polypropylène et polyéthylène recyclés, de 45x43,5x27 cm, couleur bleue, mis en place sur une base de béton de propreté pour empêcher le passage du béton vers l'intérieur des pièces pendant la phase de coulage du béton.
Inclut: Implantation et mise en place des pièces.
Critère pour le métré: Nombre d'unités prévues, selon documentation graphique du Projet.
Critère pour le mémoire: On mesurera le nombre d'unités réellement exécutées selon les spécifications du Projet.

| Code | U | Désignation | Quantité | Prix | Montant |
|---|---|---|---|---|---|
| mt07cid025c | U | Pièce d'arrêt de coulage en bord de module de 30 cm de hauteur, en polypropylène et polyéthylène recyclés, de 45x43,5x27 cm, couleur bleue, pour planchers surélevés sur vide sanitaire. (matériau) | 1 | 2915.57 | 2915.570 |
| mo112 | h | Ouvrier d'exécution I/OE2 construction. (main-d'œuvre) | 0.133 | 2603.16 | 346.220 |
| % | % | Frais de chantier des unités d'ouvrage | 2 % | 3261.790 | 65.236 |
|  |  | Coûts directs |  |  | 3327.026 |

## Ressources

**mt07cid025c** U Pièce d'arrêt de coulage en bord de module de 30 cm de hauteur
Données techniques: Coût énergétique 86.957 MJ; Émission de CO2 2.949 kg
Déchets:
- emballage: re170203 Plastique. (composant de déchet); quantité 0.007 kg; Code CED 17 02 03; Masse de l'élément 1 kg; Volume 0.001667 m3
