# Mur de maçonnerie

- Propriété du fichier: CYPE Ingenieros S.A.
- Format: FIEBDC-3/2016
- Logiciel: Générateur de prix de la construction. CYPE Ingenieros, S.A.
- Date: 20/09/2024
- Zone géographique: Gabon
- Devise: XAF
- Coûts indirects: 3 %
- Frais généraux: 13 %
- Bénéfice: 6 %
- TVA: 18 %

## G Structure et gros oeuvre

### GM Murs

#### GMP Pierre

**GMP010** m³ Mur de maçonnerie.
Mur porteur de maçonnerie ordinaire à une face visible, avec des moellons irrégularités grossières, en pierre grès, avec ses faces non taillées, pose à sec, dans des murs d'épaisseur variable, jusqu'à 50 cm.
Inclut: Implantation du mur. Mise en place et à l'aplomb des mires de référence. Tendu des cordeaux entre les mires. Nettoyage et humectage du lit de la première rangée. Mise en place des moellons et calage de ceux-ci avec des gravats. Pointage avec une règle et une plombée, en rectifiant sa position par coup. Mis en place des parpaings par intervalles et arase du mur. Nettoyage du parement.
Critère pour le métré: Volume mesuré selon documentation graphique du Projet, en déduisant toutes les ouvertures, quelle qu'en soit leur surface puisqu'on ne considère pas l'exécution des linteaux, des jambages, des appuis de fenêtres ou des corniches.
Critère pour le mémoire: On mesurera le volume réellement exécuté selon les spécifications du Projet, en déduisant toutes les ouvertures, quelle que soit leur surface, étant donné que l'exécution des linteaux, des jambages, des appuis de fenêtres et des corniches n'est pas incluse.

| Code | U | Désignation | Quantité | Prix | Montant |
|---|---|---|---|---|---|
| mt06maa010a | m³ | Pierre grès ordinaire pour maçonnerie, constituée d'éléments de taille variée, uniquement arrangés au marteau. (matériau) | 1.3 | 28752.24 | 37377.912 |
| mo022 | h | Compagnon professionnel III/CP2 poseur de pierre naturelle. (main-d'œuvre) | 4.831 | 4151.67 | 20056.718 |
| mo060 | h | Ouvrier professionnel II/OP poseur de pierre naturelle. (main-d'œuvre) | 4.831 | 2661.82 | 12859.252 |
| % | % | Frais de chantier des unités d'ouvrage | 2 % | 70293.882 | 1405.878 |
|  |  | Coûts directs |  |  | 71699.760 |

Déchets:
- pose: mt06maa010a Pierre grès ordinaire pour maçonnerie, constituée d'éléments de taille variée, uniquement arrangés au marteau; facteur de déchet 0.0150358

## Ressources

**mt06maa010a** m³ Pierre grès ordinaire pour maçonnerie, constituée d'éléments de taille variée, uniquement arrangés au marteau
Données techniques: Coût énergétique 4992.000 MJ; Émission de CO2 216.000 kg; Code CED 01 04 13; Masse de l'élément 2400 kg; Volume 1.6 m3
