# Mur mitoyen simple paroi, en maçonnerie de briques en terre cuite à isolation rapportée, pose à joint mince, à revêtir

- Propriété du fichier: CYPE Ingenieros S.A.
- Format: FIEBDC-3/2016
- Logiciel: Générateur de prix de la construction. CYPE Ingenieros, S.A.
- Date: 20/09/2024
- Zone géographique: Gabon
- Devise: XAF
- Coûts indirects: 3 %
- Frais généraux: 13 %
- Bénéfice: 6 %
- TVA: 18 %

## G Structure et gros oeuvre

### GM Murs

#### GMT Briques en terre cuite

**GMT140** m² Mur mitoyen simple paroi, en maçonnerie de briques en terre cuite à isolation rapportée, pose à joint mince, à revêtir.
Mur mitoyen simple paroi, de 24 cm d'épaisseur, en maçonnerie de bloc en terre cuite à isolation rapportée à emboîtement, 30x19x24 cm, à revêtir, avec joints horizontaux de 10 mm d'épaisseur, joint creux, pose avec du mortier de ciment confectionné sur chantier, avec 250 kg/m³ de ciment, couleur grise, dosage 1:6, fourni en sacs.
Inclut: Définition des plans de mitoyenneté avec des plombs. Implantation, étage par étage. Marquage sur les poteaux des niveaux de référence générale d'étage et du niveau du revêtement. Préparation du mortier. Assise de la première rangée sur couche de mortier. Mise en place et à l'aplomb des mires de référence. Tendu des cordeaux entre les mires. Mise en place des plombs fixes dans les arêtes. Mise en place des pièces par rangées à niveau. Rencontres de la maçonnerie avec les façades, les poteaux et les cloisons. Rencontre de la maçonnerie et du plancher supérieur. Nettoyage du parement.
Critère pour le métré: Surface mesurée selon documentation graphique du Projet, sans dupliquer les coins ni les rencontres.
Critère pour le mémoire: On mesurera la surface réellement exécutée selon les spécifications du Projet, sans dupliquer les coins ni les rencontres.

| Code | U | Désignation | Quantité | Prix | Montant |
|---|---|---|---|---|---|
| mt02btr020cA | U | Bloc en terre cuite à isolation rapportée à emboîtement, 30x19x24 cm, à revêtir, pour utilisation en maçonnerie protégée (pièce en P), densité 859 kg/m³; avec le prix augmenté de 20% pour cause de pièces spéciales. Selon NF EN 771-1. (matériau) | 17.85 | 631.26 | 11267.991 |
| mt08aaa010a | m³ | Eau. (matériau) | 0.004 | 1108.9 | 4.436 |
| mt01arg005a | t | Sable de carrière, pour mortier confectionné sur le chantier. (matériau) | 0.02 | 12185.06 | 243.701 |
| mt08cem000a | kg | Ciment gris en sacs. (matériau) | 3.024 | 80.58 | 243.674 |
| mq06hor010 | h | Bétonnière électrique avec une capacité de gâchage de 160 l. (matériel) | 0.01 | 1842.12 | 18.421 |
| mo021 | h | Compagnon professionnel III/CP2 construction pour des travaux de maçonnerie. (main-d'œuvre) | 0.571 | 4151.67 | 2370.604 |
| mo114 | h | Ouvrier d'exécution I/OE1 construction pour des travaux de maçonnerie. (main-d'œuvre) | 0.435 | 2561.25 | 1114.144 |
| % | % | Frais de chantier des unités d'ouvrage | 2 % | 15262.971 | 305.259 |
|  |  | Coûts directs |  |  | 15568.230 |

Déchets:
- pose: mt02btr020cA; facteur de déchet 0.0105
- pose: mt01arg005a Sable de carrière, pour mortier confectionné sur le chantier; facteur de déchet 0.00501329
- pose: mt08cem000a Ciment gris en sacs; facteur de déchet 0.00756

## Ressources

**mt02btr020cA** U Bloc en terre cuite à isolation rapportée à emboîtement
Données techniques: Coût énergétique 30.126 MJ; Émission de CO2 2.278 kg; Code CED 17 01 03; Masse de l'élément 9.5 kg; Volume 0.0076 m3
Déchets:
- emballage: re170201 Bois. (composant de déchet); quantité 0.014 kg; Code CED 17 02 01; Masse de l'élément 1 kg; Volume 0.000909 m3
- emballage: re170203 Plastique. (composant de déchet); quantité 0.005 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg
