# Démolition d'un plancher en béton armé, avec des moyens manuels

- Propriété du fichier: CYPE Ingenieros S.A.
- Format: FIEBDC-3/2016
- Logiciel: Générateur de prix de la construction. CYPE Ingenieros, S.A.
- Date: 20/09/2024
- Zone géographique: Gabon
- Devise: XAF
- Coûts indirects: 3 %
- Frais généraux: 13 %
- Bénéfice: 6 %
- TVA: 18 %

## G Structure et gros oeuvre

### GP Planchers

#### GPD Démolition

**GPD020** m² Démolition d'un plancher en béton armé, avec des moyens manuels.
Démolition de dalle pleine de béton armé de 33 à 38 cm d'épaisseur totale, avec moyens manuels, marteau piqueur et poste d'oxycoupage, retrait préalable du revêtement et de sa base, et chargement manuel dans le camion ou la benne.
Critère d'évaluation économique: Le prix ne comprend pas le retrait du revêtement de sol.
Inclut: Implantation de la surface d'un plancher à démolir. Démolition de l'élément. Coupe des armatures. Fragmentation des décombres en pièces maniables. Retrait et stockage des décombres. Nettoyage des restes d'ouvrage. Chargement manuel des décombres dans le camion ou la benne.
Critère pour le métré: Surface mesurée selon documentation graphique du Projet.
Critère pour le mémoire: On mesurera la surface réellement démolie selon les spécifications du Projet.

| Code | U | Désignation | Quantité | Prix | Montant |
|---|---|---|---|---|---|
| mq05mai030 | h | Marteau pneumatique. (matériel) | 1.333 | 2439.93 | 3252.427 |
| mq05pdm110 | h | Compresseur portable diesel moyenne pression 10 m³/min. (matériel) | 0.667 | 4138.32 | 2760.259 |
| mq08sol010 | h | Poste d'oxycoupage, avec acétylène comme combustible et oxygène comme comburant. (matériel) | 0.4 | 4407.43 | 1762.972 |
| mo019 | h | Compagnon professionnel III/CP2 soudeur. (main-d'œuvre) | 0.479 | 4206.08 | 2014.712 |
| mo112 | h | Ouvrier d'exécution I/OE2 construction. (main-d'œuvre) | 1.598 | 2603.16 | 4159.850 |
| mo113 | h | Ouvrier d'exécution I/OE1 construction. (main-d'œuvre) | 1.198 | 2561.25 | 3068.378 |
| % | % | Frais de chantier des unités d'ouvrage | 2 % | 17018.598 | 340.372 |
|  |  | Coûts directs |  |  | 17358.970 |

Déchets:
- démolition: ruo170101 Béton (bétons, mortiers et préfabriqués). (composant de déchet); quantité 816.5 kg; Code CED 17 01 01; Masse de l'élément 1 kg; Volume 0.000667 m3
- démolition: ruo170405 Fer et acier. (composant de déchet); quantité 22 kg; Code CED 17 04 05; Masse de l'élément 1 kg; Volume 0.000476 m3
