# Ouverture en toiture

- Propriété du fichier: CYPE Ingenieros S.A.
- Format: FIEBDC-3/2016
- Logiciel: Générateur de prix de la construction. CYPE Ingenieros, S.A.
- Date: 20/09/2024
- Zone géographique: Gabon
- Devise: XAF
- Coûts indirects: 3 %
- Frais généraux: 13 %
- Bénéfice: 6 %
- TVA: 18 %

## P Interventions préalables

### PP Étude des pathologies

#### PPI Investigations in situ

**PPI090** U Ouverture en toiture.
Exécution d'une ouverture de 60x60 cm pour inspection supérieure de toiture plate, avec levage de tous les éléments qui pourraient la composer (couche de protection, matériau de fixation ou de nivellement, couche séparatrice, imperméabilisation, isolation thermique ou forme de pentes), jusqu'à atteindre l'élément porteur résistant, réalisé par piquage manuel et marteau piqueur. Comprend nettoyage, entassement, retrait et chargement manuel des décombres dans la benne.
Inclut: Retrait du revêtement de sol. Réalisation de l'ouverture. Retrait et stockage des décombres. Chargement des décombres dans la benne.
Critère pour le métré: Nombre d'unités prévues, selon documentation graphique du Projet.
Critère pour le mémoire: On mesurera le nombre d'unités réellement exécutées selon les spécifications du Projet.

| Code | U | Désignation | Quantité | Prix | Montant |
|---|---|---|---|---|---|
| mt51cub010b | m² | Démolition de toiture plate composée d'une couche de protection, d'une imperméabilisation, d'une forme de pentes, etc., avec moyens manuels et compresseur avec un marteau pneumatique. (matériau) | 0.36 | 53486.73 | 19255.223 |
| mo113 | h | Ouvrier d'exécution I/OE1 construction. (main-d'œuvre) | 1.332 | 2561.25 | 3411.585 |
| % | % | Frais de chantier des unités d'ouvrage | 2 % | 22666.808 | 453.336 |
|  |  | Coûts directs |  |  | 23120.144 |

Déchets:
- démolition: ruo170101 Béton (bétons, mortiers et préfabriqués). (composant de déchet); quantité 105.768 kg; Code CED 17 01 01; Masse de l'élément 1 kg; Volume 0.000667 m3
- démolition: ruo170102 Briques. (composant de déchet); quantité 3.276 kg; Code CED 17 01 02; Masse de l'élément 1 kg; Volume 0.0008 m3
- démolition: ruo170103 Tuiles et matériaux céramiques. (composant de déchet); quantité 5.108 kg; Code CED 17 01 03; Masse de l'élément 1 kg; Volume 0.0008 m3
- démolition: ruo170302 Mélanges bitumineux distincts de ceux spécifiés dans le code 17 03 01. (composant de déchet); quantité 1.44 kg; Code CED 17 03 02; Masse de l'élément 1 kg; Volume 0.001 m3
- démolition: ruo170904 Déchets mélangés de construction et de démolition distincts de ceux spécifiés dans les codes 17 09 01, 17 09 02 et 17 09 03. (composant de déchet); quantité 0.013 kg; Code CED 17 09 04; Masse de l'élément 1 kg; Volume 0.000667 m3
