# Essai sur treillis soudés d'un même lot

- Propriété du fichier: CYPE Ingenieros S.A.
- Format: FIEBDC-3/2016
- Logiciel: Générateur de prix de la construction. CYPE Ingenieros, S.A.
- Date: 09/04/2024
- Zone géographique: Gabon
- Devise: XAF
- Coûts indirects: 3 %
- Frais généraux: 13 %
- Bénéfice: 6 %
- TVA: 18 %

## Q Contrôle de qualité et essais

### QE Structures en béton

#### QEM Treillis soudés

**QEM010** U Essai sur treillis soudés d'un même lot.
Essai à réaliser en laboratoire accrédité dans le domaine technique correspondant, sur un échantillon de treillis soudés, pris sur site, pour la détermination des caractéristiques suivantes: section moyenne équivalente sur deux treillis du même lot selon NF EN ISO 15630-2, caractéristiques géométriques de l'annelé sur quatre treillis du même lot selon NF EN 10080, doublage simple sur deux treillis du même lot selon NF EN ISO 15630-2, charge de décollement des noeuds sur deux treillis du même lot selon NF EN ISO 15630-2. Comprend le déplacement au site, la prise d'échantillon et le rapport des résultats.
Inclut: Déplacement sur chantier. Prise d'échantillons. Réalisation des essais. Rédaction d'un rapport des résultats des essais réalisés.
Critère pour le métré: Essai à réaliser, selon documentation du Plan de contrôle de qualité.

| Code | U | Désignation | Quantité | Prix | Montant |
|---|---|---|---|---|---|
| mt49arm040 | U | Essai pour déterminer la section moyenne équivalente sur un échantillon de deux mailles électrosoudées du même lot, selon NF EN ISO 15630-2, comprend le déplacement au site, la prise d'un échantillon et le rapport des résultats. (matériau) | 1 | 22932.05 | 22932.050 |
| mt49arm010 | U | Essai pour déterminer les caractéristiques géométriques du haute adhérence sur un échantillon de quatre mailles électrosoudées du même lot, selon NF EN 10080, comprend le déplacement au site, la prise d'un échantillon et le rapport des résultats. (matériau) | 1 | 34066.04 | 34066.040 |
| mt49arm030 | U | Essai pour déterminer la présence ou l'absence de fissures par pliage simple sur un échantillon de deux mailles électrosoudées du même lot, selon NF EN ISO 15630-2, comprend le déplacement au site, la prise d'un échantillon et le rapport des résultats. (matériau) | 1 | 12134.41 | 12134.410 |
| mt49arm050 | U | Essai pour déterminer la charge de décollement des noeuds sur un échantillon de deux mailles électrosoudées du même lot, selon NF EN ISO 15630-2, comprend le déplacement au site, la prise d'un échantillon et le rapport des résultats. (matériau) | 1 | 45501.87 | 45501.870 |
| % | % | Frais de chantier des unités d'ouvrage | 2 % | 114634.370 | 2292.687 |
|  |  | Coûts directs |  |  | 116927.057 |
