# Essai sur tuiles en terre cuite

- Propriété du fichier: CYPE Ingenieros S.A.
- Format: FIEBDC-3/2016
- Logiciel: Générateur de prix de la construction. CYPE Ingenieros, S.A.
- Date: 20/09/2024
- Zone géographique: Gabon
- Devise: XAF
- Coûts indirects: 3 %
- Frais généraux: 13 %
- Bénéfice: 6 %
- TVA: 18 %

## Q Contrôle de qualité et essais

### QL Matériaux céramiques

#### QLT Tuiles

**QLT010** U Essai sur tuiles en terre cuite.
Essais à réaliser en laboratoire accrédité dans le domaine technique correspondant, sur un échantillon de tuile en terre cuite, pris sur site, pour la détermination des caractéristiques suivantes: caractéristiques géométriques et défauts structuraux selon NF EN 1024, inclusions calcaires, perméabilité à l'eau selon NF EN 539-1, résistance à l'impact. Comprend le déplacement au site et le rapport des résultats.
Inclut: Déplacement sur chantier. Prise d'échantillons. Réalisation des essais. Rédaction d'un rapport des résultats des essais réalisés.
Critère pour le métré: Essai à réaliser, selon documentation du Plan de contrôle de qualité.

| Code | U | Désignation | Quantité | Prix | Montant |
|---|---|---|---|---|---|
| mt49des010 | U | Répercussion de déplacement sur site pour la prise d'échantillons. (matériau) | 1 | 638.2 | 638.200 |
| mt49tac020 | U | Prise sur chantier d'échantillons de tuiles en terre cuite, dont le poids ne dépasse pas 50 kg. (matériau) | 1 | 25596.96 | 25596.960 |
| mt49tac070 | U | Essai pour déterminer les caractéristiques géométriques et les défauts structuraux d'un échantillon de tuiles en terre cuite, selon NF EN 1024. (matériau) | 1 | 85777.41 | 85777.410 |
| mt49tac090 | U | Essai pour déterminer les inclusions calcaires d'un échantillon de tuiles en terre cuite. (matériau) | 1 | 85518.69 | 85518.690 |
| mt49tac040 | U | Essai pour déterminer la perméabilité à l'eau d'un échantillon de tuiles en terre cuite, selon NF EN 539-1. (matériau) | 1 | 145138.56 | 145138.560 |
| mt49tac060 | U | Essai pour déterminer la résistance à l'impact d'un échantillon de tuiles en terre cuite. (matériau) | 1 | 40836.12 | 40836.120 |
| mt49tac030 | U | Rapport des résultats des essais réalisés sur un échantillon de tuiles en terre cuite. (matériau) | 1 | 76816.75 | 76816.750 |
| % | % | Frais de chantier des unités d'ouvrage | 2 % | 460322.690 | 9206.454 |
|  |  | Coûts directs |  |  | 469529.144 |
