# Essai sur les granulats

- Propriété du fichier: CYPE Ingenieros S.A.
- Format: FIEBDC-3/2016
- Logiciel: Générateur de prix de la construction. CYPE Ingenieros, S.A.
- Date: 20/09/2024
- Zone géographique: Gabon
- Devise: XAF
- Coûts indirects: 3 %
- Frais généraux: 13 %
- Bénéfice: 6 %
- TVA: 18 %

## Q Contrôle de qualité et essais

### QT Terres et granulats

#### QTA Granulats

**QTA010** U Essai sur les granulats.
Essais à réaliser en laboratoire accrédité dans le domaine technique correspondant, sur un échantillon de granulats, pris sur site, pour la détermination des caractéristiques suivantes: granulométrie selon NF EN 933-1 et NF EN 933-2. Comprend le déplacement sur site, la prise d'échantillon et le rapport des résultats.
Inclut: Déplacement sur chantier. Prise d'échantillons. Réalisation des essais. Rédaction d'un rapport des résultats des essais réalisés.
Critère pour le métré: Essai à réaliser, selon documentation du Plan de contrôle de qualité.

| Code | U | Désignation | Quantité | Prix | Montant |
|---|---|---|---|---|---|
| mt49ari010 | U | Analyse granulométrique par tamisage d'un échantillon de granulats pour béton selon NF EN 933-1 et NF EN 933-2, comprend le déplacement au site, la prise d'un échantillon et le rapport des résultats. (matériau) | 1 | 45993.46 | 45993.460 |
| % | % | Frais de chantier des unités d'ouvrage | 2 % | 45993.460 | 919.869 |
|  |  | Coûts directs |  |  | 46913.329 |
